# Encuentro de cubierta plana no transitable, no ventilada con sumidero. Impermeabilización con láminas de PVC

- Propiedad del archivo: CYPE INGENIEROS, S.A.
- Formato: FIEBDC-3/2002
- Ámbito geográfico: Bolivia
- Divisa: BOB
- Costes indirectos: 3.00 %
- Gastos generales: 13.00 %
- Beneficio industrial: 6.00 %
- IVA: 13.00 %

## Q Cubiertas

### QD Planas no transitables, no ventiladas

#### QDF Puntos singulares

**QDF032** Ud Encuentro de cubierta plana no transitable, no ventilada con sumidero. Impermeabilización con láminas de PVC.
Encuentro de cubierta plana no transitable, no ventilada, con grava, tipo invertida con sumidero de PVC, de salida vertical, de 100 mm de diámetro, con paragravillas de polietileno, fijado con soldadura termoplástica a la lámina impermeabilizante de PVC.
Criterio de valoración económica: El precio no incluye la lámina impermeabilizante de PVC.
Incluye: Ejecución de rebaje del soporte alrededor del sumidero. Limpieza y preparación de la superficie. Colocación de la pieza de refuerzo. Colocación del sumidero.
Criterio de medición de proyecto: Número de unidades previstas, según documentación gráfica de Proyecto.
Criterio de medición de obra: Se medirá el número de unidades realmente ejecutadas según especificaciones de Proyecto.

| Código | Ud | Descripción | Rendimiento | Precio | Importe |
|---|---|---|---|---|---|
| mt15dan100Dc | Ud | Sumidero de PVC, de salida vertical, de 100 mm de diámetro, con paragravillas de polietileno. (material) | 1.000 | 123.38 | 123.38 |
| op00pis010 |  | Pistola de aire caliente para soldadura de materiales termoplásticos. | 1.000 | 0.00 | 0.00 |
| mo029 | h | Especialista aplicador de láminas impermeabilizantes. (mano de obra) | 0.121 | 56.74 | 6.87 |
| mo067 | h | Ayudante 1ª aplicador de láminas impermeabilizantes. (mano de obra) | 0.121 | 42.41 | 5.13 |
| mo008 | h | Especialista plomero. (mano de obra) | 0.386 | 58.30 | 22.50 |
| % | % | Herramienta menor | 2 % | 157.88 | 3.16 |
|  |  | Costes directos |  |  | 161.04 |
