# Emboquillado de tejas de borde lateral en cubierta inclinada

- Propiedad del archivo: CYPE INGENIEROS, S.A.
- Formato: FIEBDC-3/2002
- Ámbito geográfico: Bolivia
- Divisa: BOB
- Costes indirectos: 3.00 %
- Gastos generales: 13.00 %
- Beneficio industrial: 6.00 %
- IVA: 13.00 %

## Q Cubiertas

### QR Remates

#### QRB Borde lateral

**QRB021** m Emboquillado de tejas de borde lateral en cubierta inclinada.
Emboquillado de tejas de borde lateral con mortero de cemento, confeccionado en obra, con aditivo hidrófugo, dosificación 1:6, en cubierta inclinada.
Incluye: Protección de los elementos del entorno. Relleno con mortero. Limpieza final.
Criterio de medición de proyecto: Longitud medida según documentación gráfica de Proyecto.
Criterio de medición de obra: Se medirá la longitud realmente ejecutada según especificaciones de Proyecto.

| Código | Ud | Descripción | Rendimiento | Precio | Importe |
|---|---|---|---|---|---|
| mt08aaa010a | m³ | Agua. (material) | 0.006 | 11.61 | 0.07 |
| mt01arg005a | t | Arena de cantera, para mortero preparado en obra. (material) | 0.049 | 157.46 | 7.72 |
| mt08cem000j | kg | Cemento gris en sacos. (material) | 7.500 | 1.21 | 9.08 |
| mq06hor010 | h | Hormigonera eléctrica con una capacidad de amasado de 160 l. (maquinaria) | 0.024 | 22.66 | 0.54 |
| mo020 | h | Especialista de construcción. (mano de obra) | 0.482 | 56.74 | 27.35 |
| mo113 | h | Ayudante 2ª de construcción. (mano de obra) | 0.482 | 40.86 | 19.69 |
| % | % | Herramienta menor | 2 % | 64.45 | 1.29 |
|  |  | Costes directos |  |  | 65.74 |
