# Punto singular para cubierta inclinada de tejas asfálticas

- Propiedad del archivo: CYPE INGENIEROS, S.A.
- Formato: FIEBDC-3/2002
- Ámbito geográfico: Bolivia
- Divisa: BOB
- Costes indirectos: 3.00 %
- Gastos generales: 13.00 %
- Beneficio industrial: 6.00 %
- IVA: 13.00 %

## Q Cubiertas

### QU Componentes de cubiertas inclinadas y curvas

#### QUS De tejas asfálticas

**QUS011** m Punto singular para cubierta inclinada de tejas asfálticas.
Cumbrera para cubierta inclinada, con una pendiente mayor del 15%, con tejas asfálticas rectangulares, fijadas mecánicamente al soporte. Incluso clavos para la fijación de las tejas asfálticas.
Incluye: Corte y doblado de las tejas asfálticas. Fijación de las tejas asfálticas.
Criterio de medición de proyecto: Longitud medida en verdadera magnitud, según documentación gráfica de Proyecto.
Criterio de medición de obra: Se medirá, en verdadera magnitud, la longitud realmente ejecutada según especificaciones de Proyecto.

| Código | Ud | Descripción | Rendimiento | Precio | Importe |
|---|---|---|---|---|---|
| mt13tag010a | m² | Teja asfáltica rectangular. (material) | 1.000 | 129.22 | 129.22 |
| mt13piz050 | kg | Elementos de sujeción de acero inoxidable (clavos, ganchos, puntas, etc.). (material) | 2.000 | 31.21 | 62.42 |
| op00sop010 |  | Soplete para soldadura de láminas asfálticas. | 1.000 | 0.00 | 0.00 |
| mo020 | h | Especialista de construcción. (mano de obra) | 0.241 | 56.74 | 13.67 |
| mo077 | h | Ayudante 1ª de construcción. (mano de obra) | 0.241 | 42.41 | 10.22 |
| % | % | Herramienta menor | 2 % | 215.53 | 4.31 |
|  |  | Costes directos |  |  | 219.84 |
