# Revestimiento continuo de paramentos con micromortero natural de cal

- Propiedad del archivo: CYPE INGENIEROS, S.A.
- Formato: FIEBDC-3/2002
- Ámbito geográfico: Bolivia
- Divisa: BOB
- Costes indirectos: 3.00 %
- Gastos generales: 13.00 %
- Beneficio industrial: 6.00 %
- IVA: 13.00 %

## R Revestimientos y trasdosados

### RB Morteros industriales para revoque y enlucido

#### RBN Micromorteros naturales de cal

**RBN010** m² Revestimiento continuo de paramentos con micromortero natural de cal.
Revestimiento continuo de paramentos con micromortero, de 2 a 4 mm de espesor, realizado sobre superficie absorbente. CAPA BASE: micromortero natural de cal, compuesto por cal hidráulica natural, con resistencia a compresión de 5 a 15 N/mm², y agregados seleccionados con granulometría de hasta 600 micras, color a elegir, en dos capas, (0,75 kg/m² cada capa). CAPA DECORATIVA: micromortero natural de cal, compuesto por cal hidráulica natural, con resistencia a compresión de 5 a 15 N/mm², y agregados seleccionados con granulometría de hasta 100 micras, color a elegir, en dos capas, (0,15 kg/m² cada capa). CAPA DE SELLADO: una mano de mezcla de aceites y resinas vegetales.
Criterio de valoración económica: El precio no incluye la superficie soporte.
Incluye: Limpieza de la superficie soporte. Replanteo de las juntas de dilatación y paños de trabajo. Ejecución de la mezcla. Aplicación de la capa base. Aplicación de la capa decorativa. Lijado de pequeñas adherencias e imperfecciones. Aplicación de la capa de sellado. Limpieza final de la superficie acabada.
Criterio de medición de proyecto: Superficie medida en proyección horizontal, según documentación gráfica de Proyecto.
Criterio de medición de obra: Se medirá, en proyección horizontal, la superficie realmente ejecutada según especificaciones de Proyecto.

| Código | Ud | Descripción | Rendimiento | Precio | Importe |
|---|---|---|---|---|---|
| mt28mcn010b | kg | Micromortero natural de cal, compuesto por cal hidráulica natural, con resistencia a compresión de 5 a 15 N/mm², y agregados seleccionados con granulometría de hasta 600 micras, color a elegir, densidad 1200 kg/m³, resistencia a compresión 5 N/mm², sin sustancias orgánicas volátiles (VOC), suministrado en sacos. (material) | 1.500 | 23.94 | 35.91 |
| mt28mcn010d | kg | Micromortero natural de cal, compuesto por cal hidráulica natural, con resistencia a compresión de 5 a 15 N/mm², y agregados seleccionados con granulometría de hasta 100 micras, color a elegir, densidad 800 kg/m³, resistencia a compresión 5 N/mm², sin sustancias orgánicas volátiles (VOC), suministrado en sacos. (material) | 0.300 | 79.79 | 23.94 |
| mt28mcn020a | l | Mezcla de aceites y resinas vegetales, para aplicar con brocha o rodillo. (material) | 0.300 | 250.30 | 75.09 |
| mt08aaa010a | m³ | Agua. (material) | 0.054 | 11.61 | 0.63 |
| op00tal020 |  | Taladro con batidora. | 1.000 | 0.00 | 0.00 |
| mo020 | h | Especialista de construcción. (mano de obra) | 0.905 | 56.74 | 51.35 |
| mo113 | h | Ayudante 2ª de construcción. (mano de obra) | 1.616 | 40.86 | 66.03 |
| % | % | Herramienta menor | 2 % | 252.95 | 5.06 |
|  |  | Costes directos |  |  | 258.01 |
