# Revestimiento mural con chapa de acero inoxidable

- Propiedad del archivo: CYPE INGENIEROS, S.A.
- Formato: FIEBDC-3/2002
- Ámbito geográfico: Bolivia
- Divisa: BOB
- Costes indirectos: 3.00 %
- Gastos generales: 13.00 %
- Beneficio industrial: 6.00 %
- IVA: 13.00 %

## R Revestimientos y trasdosados

### RD Decorativos

#### RDE Metálicos

**RDE010** m² Revestimiento mural con chapa de acero inoxidable.
Revestimiento mural con chapa de acero inoxidable AISI 304, de 0,8 mm de espesor, acabado esmerilado. Fijación a la superficie soporte con tornillos de acero inoxidable mediante el sistema de fijación oculta. Colocación en obra: con tornillos de acero galvanizado sobre subestructura soporte formada por perfiles omega de acero galvanizado, de 85 mm de anchura, con una separación de 600 mm. Incluso anclajes mecánicos para la fijación de la subestructura soporte.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.660 | 18.16 | 30.15 |
| mt26aaa033a | Ud | Anclaje mecánico con taco de nylon y tornillo de acero galvanizado, de cabeza avellanada. (material) | 12.000 | 2.44 | 29.28 |
| mt29pme010f | m² | Chapa de acero inoxidable AISI 304, de 0,8 mm de espesor, acabado esmerilado. Fijación a la superficie soporte con tornillos de acero inoxidable mediante el sistema de fijación oculta, para revestimiento de paramentos verticales interiores. Incluso perfilería oculta con tornillos de acero inoxidable para la unión de las chapas entre sí. (material) | 1.050 | 652.41 | 685.03 |
| mt29pme040a | Ud | Tornillo de acero galvanizado. (material) | 9.330 | 2.92 | 27.24 |
| mo018 | h | Especialista cerrajero. (mano de obra) | 0.327 | 57.48 | 18.80 |
| mo059 | h | Ayudante 1ª cerrajero. (mano de obra) | 0.327 | 42.49 | 13.89 |
| % | % | Herramienta menor | 2 % | 804.39 | 16.09 |
|  |  | Costes directos |  |  | 820.48 |
