# Encalado tradicional sobre paramento exterior

- Propiedad del archivo: CYPE INGENIEROS, S.A.
- Formato: FIEBDC-3/2002
- Ámbito geográfico: Bolivia
- Divisa: BOB
- Costes indirectos: 3.00 %
- Gastos generales: 13.00 %
- Beneficio industrial: 6.00 %
- IVA: 13.00 %

## R Revestimientos y trasdosados

### RF Pinturas en paramentos exteriores

#### RFA Naturales de origen mineral a la cal

**RFA010** m² Encalado tradicional sobre paramento exterior.
Encalado tradicional con tres manos de lechada fluida, con un contenido total de óxido de calcio y óxido de magnesio mayor o igual al 90%, a base de cal aérea hidratada, con una relación agua/cal de 2,7 dosificada en peso y 300 kg/m³ de cal, sobre paramento exterior.
Criterio de valoración económica: El precio incluye la protección de los elementos del entorno que puedan verse afectados durante los trabajos y la resolución de puntos singulares.
Incluye: Preparación y limpieza previa del soporte. Aplicación de una mano de fondo. Aplicación de dos manos de acabado.
Criterio de medición de proyecto: Superficie medida según documentación gráfica de Proyecto, con el mismo criterio que el soporte base.
Criterio de medición de obra: Se medirá la superficie realmente ejecutada según especificaciones de Proyecto, con el mismo criterio que el soporte base.

| Código | Ud | Descripción | Rendimiento | Precio | Importe |
|---|---|---|---|---|---|
| mt08cal011a | kg | Cal aérea hidratada, con un contenido total de óxido de calcio y óxido de magnesio mayor o igual al 90%, en sacos. (material) | 1.800 | 3.38 | 6.08 |
| mt08aaa010a | m³ | Agua. (material) | 0.005 | 11.61 | 0.06 |
| op00tal020 |  | Taladro con batidora. | 1.000 | 0.00 | 0.00 |
| mo038 | h | Especialista pintor. (mano de obra) | 0.077 | 56.74 | 4.37 |
| mo076 | h | Ayudante 1ª de pintor. (mano de obra) | 0.077 | 42.41 | 3.27 |
| % | % | Herramienta menor | 2 % | 13.78 | 0.28 |
|  |  | Costes directos |  |  | 14.06 |
