# Barniz sintético para pisos de madera

- Propiedad del archivo: CYPE INGENIEROS, S.A.
- Formato: FIEBDC-3/2002
- Ámbito geográfico: Bolivia
- Divisa: BOB
- Costes indirectos: 3.00 %
- Gastos generales: 13.00 %
- Beneficio industrial: 6.00 %
- IVA: 13.00 %

## R Revestimientos y trasdosados

### RM Pinturas y tratamientos sobre soporte de madera

#### RMB Barnices

**RMB020** m² Barniz sintético para pisos de madera.
Aplicación manual de dos manos de barniz sintético de dos componentes, acabado mate, inodoro, incoloro, aplicado con brocha, rodillo o pistola, sin diluir, (rendimiento: 0,166 l/m² cada mano); (), sobre superficie de pisos de madera, en interiores.
Criterio de valoración económica: El precio incluye la protección de los elementos del entorno que puedan verse afectados durante los trabajos, pero no incluye la preparación del soporte.
Incluye: Aplicación de una mano de fondo y una mano de acabado.
Criterio de medición de proyecto: Superficie medida según documentación gráfica de Proyecto.
Criterio de medición de obra: Se medirá la superficie realmente ejecutada según especificaciones de Proyecto.

| Código | Ud | Descripción | Rendimiento | Precio | Importe |
|---|---|---|---|---|---|
| mt27bsj070c | l | Barniz sintético de dos componentes para interior, incoloro, acabado mate, a base de resinas de poliuretano, con resistencia al deslizamiento baja, para aplicar con brocha, rodillo o pistola. (material) | 0.332 | 102.35 | 33.98 |
| op00tal020 |  | Taladro con batidora. | 1.000 | 0.00 | 0.00 |
| mo038 | h | Especialista pintor. (mano de obra) | 0.258 | 56.74 | 14.64 |
| mo076 | h | Ayudante 1ª de pintor. (mano de obra) | 0.064 | 42.41 | 2.71 |
| % | % | Herramienta menor | 2 % | 51.33 | 1.03 |
|  |  | Costes directos |  |  | 52.36 |
