# Enfoscado de cemento sobre paramento interior

- Propiedad del archivo: CYPE INGENIEROS, S.A.
- Formato: FIEBDC-3/2002
- Ámbito geográfico: Bolivia
- Divisa: BOB
- Costes indirectos: 3.00 %
- Gastos generales: 13.00 %
- Beneficio industrial: 6.00 %
- IVA: 13.00 %

## R Revestimientos y trasdosados

### RP Conglomerados tradicionales

#### RPE Enfoscados

**RPE005** m² Enfoscado de cemento sobre paramento interior.
Formación de revestimiento continuo de mortero de cemento, resistencia a compresión de 1,5 a 5 N/mm², a buena vista, de 15 mm de espesor, aplicado sobre un paramento vertical interior hasta 3 m de altura, acabado superficial rugoso, para servir de base a un posterior revestimiento. Incluso, formación de juntas, rincones, maestras con separación entre ellas no superior a tres metros, aristas, mochetas, jambas, dinteles, remates en los encuentros con paramentos, revestimientos u otros elementos recibidos en su superficie.
Incluye: Despiece de paños de trabajo. Realización de maestras. Aplicación del mortero. Realización de juntas y encuentros. Acabado superficial. Curado del mortero.
Criterio de medición de proyecto: Superficie medida según documentación gráfica de Proyecto, sin deducir huecos menores de 4 m² y deduciendo, en los huecos de superficie mayor de 4 m², el exceso sobre 4 m².
Criterio de medición de obra: Se medirá la superficie realmente ejecutada según especificaciones de Proyecto, deduciendo, en los huecos de superficie mayor de 4 m², el exceso sobre 4 m².

| Código | Ud | Descripción | Rendimiento | Precio | Importe |
|---|---|---|---|---|---|
| mt08aaa010a | m³ | Agua. (material) | 0.005 | 11.61 | 0.06 |
| mt28mif010a | t | Mortero industrial para revoque y enlucido de uso corriente, de cemento, resistencia a compresión de 1,5 a 5 N/mm², suministrado en sacos. (material) | 0.028 | 396.25 | 11.10 |
| mq06hor010 | h | Hormigonera eléctrica con una capacidad de amasado de 160 l. (maquinaria) | 0.006 | 22.66 | 0.14 |
| op00tal020 |  | Taladro con batidora. | 1.000 | 0.00 | 0.00 |
| mo020 | h | Especialista de construcción. (mano de obra) | 0.467 | 56.74 | 26.50 |
| mo113 | h | Ayudante 2ª de construcción. (mano de obra) | 0.331 | 40.86 | 13.52 |
| % | % | Herramienta menor | 2 % | 51.32 | 1.03 |
|  |  | Costes directos |  |  | 52.35 |
