# Preparación de superficie de solera de hormigón, para la posterior aplicación de un revestimiento

- Propiedad del archivo: CYPE INGENIEROS, S.A.
- Formato: FIEBDC-3/2002
- Ámbito geográfico: Bolivia
- Divisa: BOB
- Costes indirectos: 3.00 %
- Gastos generales: 13.00 %
- Beneficio industrial: 6.00 %
- IVA: 13.00 %

## R Revestimientos y trasdosados

### RS Pisos

#### RSI Sistemas de pisos industriales y decorativos

**RSI006** m² Preparación de superficie de solera de hormigón, para la posterior aplicación de un revestimiento.
Preparación de superficie de solera de hormigón, para la posterior aplicación de un revestimiento, mediante fresado mecánico, obteniendo una rugosidad de aproximadamente 3 mm.
Incluye: Fresado mecánico del hormigón. Limpieza de la superficie soporte. Retirada y acopio de los restos generados. Carga de los restos generados sobre camión o contenedor.
Criterio de medición de proyecto: Superficie medida según documentación gráfica de Proyecto.
Criterio de medición de obra: Se medirá la superficie realmente ejecutada según especificaciones de Proyecto, sin deducir la superficie ocupada por las columnas situados dentro de su perímetro.

| Código | Ud | Descripción | Rendimiento | Precio | Importe |
|---|---|---|---|---|---|
| mq06fre010 | h | Equipo de fresado manual para piso de hormigón, con sistema de aspiración. (maquinaria) | 0.151 | 41.56 | 6.28 |
| mq08gel010k | h | Grupo electrógeno insonorizado, trifásico, de 45 kVA de potencia. (maquinaria) | 0.151 | 35.36 | 5.34 |
| mo020 | h | Especialista de construcción. (mano de obra) | 0.170 | 56.74 | 9.65 |
| mo112 | h | Ayudante general de construcción. (mano de obra) | 0.170 | 41.53 | 7.06 |
| mo113 | h | Ayudante 2ª de construcción. (mano de obra) | 0.085 | 40.86 | 3.47 |
| % | % | Herramienta menor | 2 % | 31.80 | 0.64 |
|  |  | Costes directos |  |  | 32.44 |
