# Sellado de junta en piso o piso continuo de hormigón, con perfil preformado

- Propiedad del archivo: CYPE INGENIEROS, S.A.
- Formato: FIEBDC-3/2002
- Ámbito geográfico: Bolivia
- Divisa: BOB
- Costes indirectos: 3.00 %
- Gastos generales: 13.00 %
- Beneficio industrial: 6.00 %
- IVA: 13.00 %

## R Revestimientos y trasdosados

### RS Pisos

#### RSN Juntas en pisos continuos de hormigón

**RSN131** m Sellado de junta en piso o piso continuo de hormigón, con perfil preformado.
Sellado de junta intermedia de entre 15 y 24 mm de anchura y 40 mm de profundidad, en piso continuo de hormigón, con perfil preformado compuesto por dos perfiles de acero inoxidable AISI 304, entre los que se coloca un perfil de neopreno compresible hasta un 50%.
Incluye: Limpieza y preparación del interior de la junta. Corte y colocación del perfil.
Criterio de medición de proyecto: Longitud medida según documentación gráfica de Proyecto.
Criterio de medición de obra: Se medirá la longitud realmente ejecutada según especificaciones de Proyecto.

| Código | Ud | Descripción | Rendimiento | Precio | Importe |
|---|---|---|---|---|---|
| mt18wwe040d | Ud | Perfil preformado para sellado de juntas intermedias de entre 15 y 24 mm de anchura y 40 mm de profundidad, en pisos continuos de hormigón, compuesto por dos perfiles de acero inoxidable AISI 304, entre los que se coloca un perfil de neopreno compresible hasta un 50%. (material) | 1.050 | 23.23 | 24.39 |
| op00amo010 |  | Amoladora o radial. | 1.000 | 0.00 | 0.00 |
| mo020 | h | Especialista de construcción. (mano de obra) | 0.131 | 56.74 | 7.43 |
| % | % | Herramienta menor | 2 % | 31.82 | 0.64 |
|  |  | Costes directos |  |  | 32.46 |
