# Piso flexible textil

- Propiedad del archivo: CYPE INGENIEROS, S.A.
- Formato: FIEBDC-3/2002
- Ámbito geográfico: Bolivia
- Divisa: BOB
- Costes indirectos: 3.00 %
- Gastos generales: 13.00 %
- Beneficio industrial: 6.00 %
- IVA: 13.00 %

## R Revestimientos y trasdosados

### RS Pisos

#### RST Textiles (tapizones)

**RST010** m² Piso flexible textil.
Piso de tapizón de fibra natural 100% lana, de pelo cortado, fabricada por proceso tufting, suministrada en rollos de 4x20 m. Colocación en obra: con ????????????????????, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, tapizón y textil. (material) | 0.250 | 42.16 | 10.54 |
| mt18dte010P | m² | Tapizón de fibra natural 100% lana, de pelo cortado, fabricada por proceso tufting, suministrada en rollos de 4x20 m. (material) | 1.050 | 537.90 | 564.80 |
| mo027 | h | Especialista instalador de tapizones y revestimientos textiles. (mano de obra) | 0.131 | 56.74 | 7.43 |
| mo065 | h | Ayudante 1ª instalador de tapizones y revestimientos textiles. (mano de obra) | 0.131 | 42.41 | 5.56 |
| % | % | Herramienta menor | 2 % | 588.33 | 11.77 |
|  |  | Costes directos |  |  | 600.10 |
