# Trampilla para cielo falso continuo de placas de yeso laminado. Sistema "KNAUF"

- Propiedad del archivo: CYPE INGENIEROS, S.A.
- Formato: FIEBDC-3/2002
- Ámbito geográfico: Bolivia
- Divisa: BOB
- Costes indirectos: 3.00 %
- Gastos generales: 13.00 %
- Beneficio industrial: 6.00 %
- IVA: 13.00 %

## R Revestimientos y trasdosados

### RT Cielos falsos en interiores

#### RTC Continuos, de placas de yeso laminado

**RTC021** Ud Trampilla para cielo falso continuo de placas de yeso laminado. Sistema "KNAUF".
Trampilla de registro gama Cortafuego, Cortafuego Tec EI 120 50, sistema E154.a "KNAUF", de 600x600 mm, formada por marco de acero y puerta de placa de yeso laminado (2 cortafuego (DF), de 25 mm de espesor cada placa), para cielo falso continuo de placas de yeso laminado. Incluso accesorios de montaje.
Incluye: Marcado y corte de la placa de yeso laminado. Colocación de la trampilla. Resolución de encuentros y puntos singulares.
Criterio de medición de proyecto: Número de unidades previstas, según documentación gráfica de Proyecto.
Criterio de medición de obra: Se medirá el número de unidades realmente colocadas según especificaciones de Proyecto.

| Código | Ud | Descripción | Rendimiento | Precio | Importe |
|---|---|---|---|---|---|
| mt12ppk060dnjode | Ud | Trampilla de registro gama Cortafuego, Cortafuego Tec EI 120 50, sistema E154.a "KNAUF", de 600x600 mm, formada por marco de acero y puerta de placa de yeso laminado (2 cortafuego (DF), de 25 mm de espesor cada placa). (material) | 1.000 | 2906.39 | 2906.39 |
| op00fre010 |  | Fresadora. | 0.100 | 0.00 | 0.00 |
| mo015 | h | Especialista en montaje de cielos falsos. (mano de obra) | 0.382 | 58.30 | 22.27 |
| mo082 | h | Ayudante 1ª en montaje de cielos falsos. (mano de obra) | 0.191 | 42.41 | 8.10 |
| % | % | Herramienta menor | 2 % | 2936.76 | 58.74 |
|  |  | Costes directos |  |  | 2995.50 |
