# Alisado y nivelado de paramentos interiores y exteriores

- Propiedad del archivo: CYPE INGENIEROS, S.A.
- Formato: FIEBDC-3/2002
- Ámbito geográfico: Bolivia
- Divisa: BOB
- Costes indirectos: 3.00 %
- Gastos generales: 13.00 %
- Beneficio industrial: 6.00 %
- IVA: 13.00 %

## R Revestimientos y trasdosados

### RY Preparaciones, protecciones, reparaciones y refuerzos de revestimientos

#### RYP Preparaciones

**RYP045** m² Alisado y nivelado de paramentos interiores y exteriores.
Alisado y nivelado de paramentos interiores y exteriores con mortero de cemento, compuesto por ligantes hidráulicos, resinas poliméricas, agregados calizos y silíceos y aditivos orgánicos e inorgánicos, color blanco, armado y reforzado con malla de fibra de vidrio antiálcalis, de 5 mm de espesor.
Criterio de valoración económica: El precio no incluye el revestimiento.
Incluye: Protección de los elementos del entorno que puedan verse afectados durante los trabajos. Preparación de la superficie soporte. Preparación del mortero. Aplicación del mortero.
Criterio de medición de proyecto: Superficie medida según documentación gráfica de Proyecto.
Criterio de medición de obra: Se medirá la superficie realmente ejecutada según especificaciones de Proyecto.

| Código | Ud | Descripción | Rendimiento | Precio | Importe |
|---|---|---|---|---|---|
| mt28mic060b | kg | Mortero de cemento, compuesto por ligantes hidráulicos, resinas poliméricas, agregados calizos y silíceos y aditivos orgánicos e inorgánicos, color blanco, para regularización de superficies. (material) | 6.250 | 194.67 | 1216.69 |
| mt28maw050c | m² | Malla de fibra de vidrio antiálcalis, de 3,5x3,8 mm de luz de malla, 160 g/m² de masa superficial, 0,52 mm de espesor y de 0,11x50 m, para armar morteros. (material) | 1.000 | 13.93 | 13.93 |
| mo038 | h | Especialista pintor. (mano de obra) | 0.201 | 56.74 | 11.40 |
| % | % | Herramienta menor | 2 % | 1242.02 | 24.84 |
|  |  | Costes directos |  |  | 1266.86 |
