# Plato de ducha para ocultar bajo el piso

- Propiedad del archivo: CYPE INGENIEROS, S.A.
- Formato: FIEBDC-3/2002
- Ámbito geográfico: Bolivia
- Divisa: BOB
- Costes indirectos: 3.00 %
- Gastos generales: 13.00 %
- Beneficio industrial: 6.00 %
- IVA: 13.00 %

## S Señalización y equipamiento

### SA Artefactos sanitarios

#### SAD Duchas

**SAD100** Ud Plato de ducha para ocultar bajo el piso.
Plato de ducha registrable y autolimpiable, para ocultar bajo el piso, de poliuretano, con tratamiento antibacteriano y fungicida, de 900x1200 mm y 31 mm de altura, con sumidero sifónico, convertible en no sifónico, de polipropileno de 60 mm de altura, de salida horizontal y 40 mm de diámetro, perfiles de PVC para colocación del piso, perfiles de PVC para encuentros con elementos verticales, banda de refuerzo, adhesivo, placa de protección de EPS y llave para registro de acero inoxidable.
Criterio de valoración económica: El precio no incluye el piso.
Incluye: Replanteo. Colocación y fijación del aparato. Montaje del desagüe. Conexión a la red de evacuación. Montaje de accesorios y complementos. Comprobación de su correcto funcionamiento.
Criterio de medición de proyecto: Número de unidades previstas, según documentación gráfica de Proyecto.
Criterio de medición de obra: Se medirá el número de unidades realmente colocadas según especificaciones de Proyecto.

| Código | Ud | Descripción | Rendimiento | Precio | Importe |
|---|---|---|---|---|---|
| mt30rev010kk | Ud | Plato de ducha registrable y autolimpiable, para ocultar bajo el piso, de poliuretano, con tratamiento antibacteriano y fungicida, de 900x1200 mm y 31 mm de altura, con sumidero sifónico, convertible en no sifónico, de polipropileno de 60 mm de altura, de salida horizontal y 40 mm de diámetro, perfiles de PVC para colocación del piso, perfiles de PVC para encuentros con elementos verticales, banda de refuerzo, adhesivo, placa de protección de EPS y llave para registro de acero inoxidable. (material) | 1.000 | 9299.15 | 9299.15 |
| mo008 | h | Especialista plomero. (mano de obra) | 0.873 | 58.74 | 51.28 |
| % | % | Herramienta menor | 2 % | 9350.43 | 187.01 |
|  |  | Costes directos |  |  | 9537.44 |
