# Frigorífico

- Propiedad del archivo: CYPE INGENIEROS, S.A.
- Formato: FIEBDC-3/2002
- Ámbito geográfico: Bolivia
- Divisa: BOB
- Costes indirectos: 3.00 %
- Gastos generales: 13.00 %
- Beneficio industrial: 6.00 %
- IVA: 13.00 %

## S Señalización y equipamiento

### SC Cocinas/galerías

#### SCE Electrodomésticos

**SCE050** Ud Frigorífico.
Frigorífico americano, de 913 mm de anchura, 1790 mm de altura y 735 mm de profundidad, acabado cromado mate, capacidad de los compartimentos del frigorífico 416 l, capacidad de los compartimentos del congelador 219 l, consumo de energía anual 348 kWh, índice de eficiencia energética EEI entre 80 y 100, emisión de ruido aéreo entre 36 y 42 dBA.
Incluye: Replanteo. Colocación del aparato. Conexión a la red eléctrica. Comprobación de su correcto funcionamiento.
Criterio de medición de proyecto: Número de unidades previstas, según documentación gráfica de Proyecto.
Criterio de medición de obra: Se medirá el número de unidades realmente colocadas según especificaciones de Proyecto.

| Código | Ud | Descripción | Rendimiento | Precio | Importe |
|---|---|---|---|---|---|
| mt32fri020oh | Ud | Frigorífico americano, de 913 mm de anchura, 1790 mm de altura y 735 mm de profundidad, acabado cromado mate, capacidad de los compartimentos del frigorífico 416 l, capacidad de los compartimentos del congelador 219 l, consumo de energía anual 348 kWh, índice de eficiencia energética EEI entre 80 y 100, emisión de ruido aéreo entre 36 y 42 dBA. (material) | 1.000 | 17565.00 | 17565.00 |
| mo003 | h | Especialista electricista. (mano de obra) | 0.366 | 58.30 | 21.34 |
| % | % | Herramienta menor | 2 % | 17586.34 | 351.73 |
|  |  | Costes directos |  |  | 17938.07 |
