# Protector de vértice, de etilvinilacetato (EVA), para exterior

- Propiedad del archivo: CYPE INGENIEROS, S.A.
- Formato: FIEBDC-3/2002
- Ámbito geográfico: Bolivia
- Divisa: BOB
- Costes indirectos: 3.00 %
- Gastos generales: 13.00 %
- Beneficio industrial: 6.00 %
- IVA: 13.00 %

## S Señalización y equipamiento

### SD Protecciones

#### SDC Protectores de esquinas

**SDC050** Ud Protector de vértice, de etilvinilacetato (EVA), para exterior.
Protector de vértice antideslizante, de etilvinilacetato (EVA), para exterior, con alas de 150x150 mm, 10 mm de espesor y 50 mm de longitud, color a elegir. Colocación en obra: con adhesivo.
Incluye: Limpieza y preparación de la superficie. Replanteo. Aplicación del adhesivo. Colocación de la protección.
Criterio de medición de proyecto: Número de unidades previstas, según documentación gráfica de Proyecto.
Criterio de medición de obra: Se medirá el número de unidades realmente colocadas según especificaciones de Proyecto.

| Código | Ud | Descripción | Rendimiento | Precio | Importe |
|---|---|---|---|---|---|
| mt53pdi038a | Ud | Protector de vértice antideslizante, de etilvinilacetato (EVA) de 80 kg/m³ de densidad, para exterior, con alas de 150x150 mm, 10 mm de espesor y 50 mm de longitud, color a elegir. (material) | 1.000 | 107.62 | 107.62 |
| mt18dww010a | kg | Adhesivo de contacto a base de resina acrílica en dispersión acuosa, para piso de goma, caucho, linóleo, PVC, tapizón y textil. (material) | 0.010 | 42.16 | 0.42 |
| mo011 | h | Especialista en montaje. (mano de obra) | 0.059 | 58.30 | 3.44 |
| mo080 | h | Ayudante 1ª en montaje. (mano de obra) | 0.059 | 42.41 | 2.50 |
| % | % | Herramienta menor | 2 % | 113.98 | 2.28 |
|  |  | Costes directos |  |  | 116.26 |
