# Escalera metálica de caracol

- Propiedad del archivo: CYPE INGENIEROS, S.A.
- Formato: FIEBDC-3/2002
- Ámbito geográfico: Bolivia
- Divisa: BOB
- Costes indirectos: 3.00 %
- Gastos generales: 13.00 %
- Beneficio industrial: 6.00 %
- IVA: 13.00 %

## S Señalización y equipamiento

### SE Escaleras prefabricadas

#### SET De caracol

**SET010** Ud Escalera metálica de caracol.
Escalera metálica de caracol para una planta interior de vivienda, de hasta 3,00 m de altura libre, de 1,20 m de diámetro, formada con perfiles de acero laminado en frío, formando un árbol central de 100 mm de diámetro, peldaños de plancha estampada de 3 mm de espesor, barandilla formada por barrotes verticales de redondo de acero liso y pasamanos acabado en PVC. Incluso cerramiento de hueco superior, elementos de fijación y pintura antioxidante. Realizada en taller y montada en obra con ayudas de albañilería incluidas. Completamente terminada.
Incluye: Replanteo y fijación del árbol central. Replanteo del peldañeado. Presentación de los peldaños y sujeción previa. Nivelación y ajuste de la posición de los peldaños. Terminación de los peldaños. Replanteo y colocación de la barandilla y pasamanos. Sujeción definitiva.
Criterio de medición de proyecto: Número de unidades previstas, según documentación gráfica de Proyecto.
Criterio de medición de obra: Se medirá el número de unidades realmente ejecutadas según especificaciones de Proyecto.

| Código | Ud | Descripción | Rendimiento | Precio | Importe |
|---|---|---|---|---|---|
| mt26eme020a | Ud | Elementos de anclaje y fijación de escalera metálica de caracol para una planta de altura libre hasta 3,00 m y 1,2 m de diámetro, en el interior de una vivienda. (material) | 1.000 | 757.38 | 757.38 |
| mt26eme010aa | Ud | Escalera metálica de caracol para una planta de altura libre hasta 3,00 m y 1,2 m de diámetro, realizada con perfiles de acero laminado en frío, formando un árbol central de 100 mm de diámetro, peldaños de plancha estampada de 3 mm de espesor, barandilla de barrotes verticales de redondo de acero liso y pasamanos acabado en PVC. (material) | 1.000 | 12903.06 | 12903.06 |
| op00ato010 |  | Atornillador. | 1.000 | 0.00 | 0.00 |
| op00tal010 |  | Taladro. | 1.000 | 0.00 | 0.00 |
| mo018 | h | Especialista cerrajero. (mano de obra) | 4.148 | 57.48 | 238.43 |
| mo059 | h | Ayudante 1ª cerrajero. (mano de obra) | 4.148 | 42.49 | 176.25 |
| % | % | Herramienta menor | 2 % | 14075.12 | 281.50 |
|  |  | Costes directos |  |  | 14356.62 |
