# Soporte de ducha teléfono

- Propiedad del archivo: CYPE INGENIEROS, S.A.
- Formato: FIEBDC-3/2002
- Ámbito geográfico: Bolivia
- Divisa: BOB
- Costes indirectos: 3.00 %
- Gastos generales: 13.00 %
- Beneficio industrial: 6.00 %
- IVA: 13.00 %

## S Señalización y equipamiento

### SG Griferías

#### SGD Para duchas

**SGD082** Ud Soporte de ducha teléfono.
Soporte mural regulable, acabado cromado. Incluso elementos de fijación.
Incluye: Colocación. Comprobación de su correcto funcionamiento.
Criterio de medición de proyecto: Número de unidades previstas, según documentación gráfica de Proyecto.
Criterio de medición de obra: Se medirá el número de unidades realmente colocadas según especificaciones de Proyecto.

| Código | Ud | Descripción | Rendimiento | Precio | Importe |
|---|---|---|---|---|---|
| mt31gro138a | Ud | Soporte mural regulable, acabado cromado, incluso elementos de fijación. (material) | 1.000 | 403.56 | 403.56 |
| mo008 | h | Especialista plomero. (mano de obra) | 0.100 | 58.74 | 5.87 |
| % | % | Herramienta menor | 2 % | 409.43 | 8.19 |
|  |  | Costes directos |  |  | 417.62 |
