# Mueble base para lavatorio

- Propiedad del archivo: CYPE INGENIEROS, S.A.
- Formato: FIEBDC-3/2002
- Ámbito geográfico: Bolivia
- Divisa: BOB
- Costes indirectos: 3.00 %
- Gastos generales: 13.00 %
- Beneficio industrial: 6.00 %
- IVA: 13.00 %

## S Señalización y equipamiento

### SM Baños

#### SMN Muebles

**SMN010** Ud Mueble base para lavatorio.
Mueble de baño (módulo base), para lavatorio de empotrar en mesón, de madera natural de cerezo, de 600 mm de anchura. Incluso elementos de fijación. Totalmente montado.
Incluye: Replanteo del emplazamiento y marcado de los puntos de fijación. Montaje del mueble.
Criterio de medición de proyecto: Número de unidades previstas, según documentación gráfica de Proyecto.
Criterio de medición de obra: Se medirá el número de unidades realmente colocadas según especificaciones de Proyecto.

| Código | Ud | Descripción | Rendimiento | Precio | Importe |
|---|---|---|---|---|---|
| mt31mes010aa | Ud | Mueble de baño (módulo base), para lavatorio de empotrar en mesón, de madera natural de cerezo, de 600 mm de anchura. (material) | 1.000 | 12609.14 | 12609.14 |
| op00ato010 |  | Atornillador. | 1.000 | 0.00 | 0.00 |
| mo011 | h | Especialista en montaje. (mano de obra) | 0.632 | 58.74 | 37.12 |
| mo080 | h | Ayudante 1ª en montaje. (mano de obra) | 0.632 | 42.73 | 27.01 |
| % | % | Herramienta menor | 2 % | 12673.27 | 253.47 |
|  |  | Costes directos |  |  | 12926.74 |
