# Bocacartas y recogecartas

- Propiedad del archivo: CYPE INGENIEROS, S.A.
- Formato: FIEBDC-3/2002
- Ámbito geográfico: Bolivia
- Divisa: BOB
- Costes indirectos: 3.00 %
- Gastos generales: 13.00 %
- Beneficio industrial: 6.00 %
- IVA: 13.00 %

## S Señalización y equipamiento

### SZ Zonas comunes

#### SZB Zaguanes

**SZB016** Ud Bocacartas y recogecartas.
Bocacartas de aluminio pintado color plata, de 282x58 mm de dimensiones exteriores y 250x27 mm para la entrada de cartas. Incluso elementos de fijación.
Incluye: Replanteo. Fijación en paramento mediante elementos de anclaje.
Criterio de medición de proyecto: Número de unidades previstas, según documentación gráfica de Proyecto.
Criterio de medición de obra: Se medirá el número de unidades realmente colocadas según especificaciones de Proyecto.

| Código | Ud | Descripción | Rendimiento | Precio | Importe |
|---|---|---|---|---|---|
| mt45btv500aa | Ud | Bocacartas de aluminio pintado color plata, de 282x58 mm de dimensiones exteriores y 250x27 mm para la entrada de cartas, con elementos de fijación. (material) | 1.000 | 148.19 | 148.19 |
| op00ato010 |  | Atornillador. | 1.000 | 0.00 | 0.00 |
| mo080 | h | Ayudante 1ª en montaje. (mano de obra) | 0.117 | 42.73 | 5.00 |
| % | % | Herramienta menor | 2 % | 153.19 | 3.06 |
|  |  | Costes directos |  |  | 156.25 |
