# Pozo para toma de muestras, prefabricado, de polietileno

- Propiedad del archivo: CYPE INGENIEROS, S.A.
- Formato: FIEBDC-3/2002
- Ámbito geográfico: Bolivia
- Divisa: BOB
- Costes indirectos: 3.00 %
- Gastos generales: 13.00 %
- Beneficio industrial: 6.00 %
- IVA: 13.00 %

## U Urbanización interior de la parcela

### UA Alcantarillado

#### UAP Pozos de registro

**UAP014** Ud Pozo para toma de muestras, prefabricado, de polietileno.
Formación de pozo para toma de muestras, monobloque, de polietileno de alta densidad, de 800 mm de diámetro nominal y 3,5 m de altura nominal, con cono reductor de 600 mm de diámetro nominal en la boca, con los pates instalados, base con superficie acanalada, tubo pasante con corte para toma de muestras, de 400 mm de diámetro y manguito de unión con junta elástica en la entrada, sobre solera de 30 cm de espesor de hormigón armado H30, para un ambiente severo, tamaño máximo del agregado 20 mm, consistencia blanda, encastre del cuerpo del colector 10 cm en dicha solera, ligeramente armada con malla elaborada "in situ" 20x20 Ø 8-8 de acero AH 500 y losa alrededor de la boca del cono de 150x150 cm y 20 cm de espesor de hormigón simple H30, para un ambiente severo, tamaño máximo del agregado 20 mm, consistencia blanda; con cierre de tapa circular y marco de fundición carga de rotura 125 kN, instalado en aceras, zonas peatonales o estacionamientos comunitarios.
Criterio de valoración económica: El precio incluye los equipos y la maquinaria necesarios para el desplazamiento y la disposición en obra de los elementos, pero no incluye la excavación ni el relleno del trasdós.
Incluye: Replanteo. Colocación de la malla para la solera. Vaciado y compactación del hormigón en formación de solera. Colocación del pozo. Conexionado de los colectores al pozo. Vaciado y compactación del hormigón para formación de la losa alrededor de la boca del cono. Colocación de marco, tapa de registro y accesorios. Comprobación de su correcto funcionamiento.
Criterio de medición de proyecto: Número de unidades previstas, según documentación gráfica de Proyecto.
Criterio de medición de obra: Se medirá el número de unidades realmente ejecutadas según especificaciones de Proyecto.

| Código | Ud | Descripción | Rendimiento | Precio | Importe |
|---|---|---|---|---|---|
| mt10haf120vi | m³ | Hormigón H30, para un ambiente severo, tamaño máximo del agregado 20 mm, consistencia blanda, con un asentamiento de 6 a 9 cm, medido con el cono de Abrams, premezclado en planta, según CBH 87. (material) | 0.398 | 935.47 | 372.32 |
| mt07ame131h | m² | Malla elaborada "in situ" 20x20 ø 8-8 de acero CA-50 (fy=500 MPa), equivalente a AH 500 según CBH 87, separación 20x20 cm y 8 mm de diámetro. (material) | 1.327 | 34.69 | 46.03 |
| mt11ras150e | Ud | Pozo para toma de muestras, monobloque, de polietileno de alta densidad, de 800 mm de diámetro nominal y 3,5 m de altura nominal, con cono reductor de 600 mm de diámetro nominal en la boca, con los pates instalados, base con superficie acanalada, tubo pasante con corte para toma de muestras, de 400 mm de diámetro y manguito de unión con junta elástica en la entrada. (material) | 1.000 | 14847.88 | 14847.88 |
| mt10hmf120Be | m³ | Hormigón simple H30, para un ambiente severo, tamaño máximo del agregado 20 mm, consistencia blanda, con un asentamiento de 6 a 9 cm, medido con el cono de Abrams, premezclado en planta, según CBH 87. (material) | 0.349 | 936.51 | 326.84 |
| mt46tpr010a | Ud | Tapa circular y marco de fundición dúctil de 660 mm de diámetro exterior y 40 mm de altura, paso libre de 550 mm, para pozo, carga de rotura 125 kN. Tapa revestida con pintura bituminosa y marco sin cierre ni junta. (material) | 1.000 | 515.05 | 515.05 |
| mq04cag010a | h | Camión con grúa de hasta 6 t. (maquinaria) | 0.282 | 363.78 | 102.59 |
| au00auh020 |  | Canaleta para vaciado del hormigón. | 1.000 | 0.00 | 0.00 |
| au00auh040 |  | Vibrador de hormigón, eléctrico. | 1.000 | 0.00 | 0.00 |
| mo041 | h | Especialista de construcción civil. (mano de obra) | 2.196 | 56.74 | 124.60 |
| mo087 | h | Ayudante 1ª de construcción civil. (mano de obra) | 1.098 | 42.41 | 46.57 |
| % | % | Herramienta menor | 2 % | 16381.88 | 327.64 |
|  |  | Costes directos |  |  | 16709.52 |
