# Equipamiento

- Propiedad del archivo: CYPE INGENIEROS, S.A.
- Formato: FIEBDC-3/2002
- Ámbito geográfico: Bolivia
- Divisa: BOB
- Costes indirectos: 3.00 %
- Gastos generales: 13.00 %
- Beneficio industrial: 6.00 %
- IVA: 13.00 %

## U Urbanización interior de la parcela

### UD Pistas deportivas

#### UDE Equipamientos

**UDE010** Ud Equipamiento.
Equipamiento deportivo para pista de frontón, formado por línea de falta formada por pletina metálica y accesorios reglamentarios, según normativa federativa.
Incluye: Replanteo. Colocación del equipamiento.
Criterio de medición de proyecto: Número de unidades previstas, según documentación gráfica de Proyecto.
Criterio de medición de obra: Se medirá el número de unidades realmente ejecutadas según especificaciones de Proyecto.

| Código | Ud | Descripción | Rendimiento | Precio | Importe |
|---|---|---|---|---|---|
| mt47ede010c | Ud | Equipamiento deportivo para pista de frontón, compuesto de línea de falta con pletina metálica y accesorios reglamentarios, según normativa federativa. (material) | 1.000 | 1413.84 | 1413.84 |
| mo041 | h | Especialista de construcción civil. (mano de obra) | 1.210 | 57.16 | 69.16 |
| mo087 | h | Ayudante 1ª de construcción civil. (mano de obra) | 1.210 | 42.73 | 51.70 |
| % | % | Herramienta menor | 2 % | 1534.70 | 30.69 |
|  |  | Costes directos |  |  | 1565.39 |
