# Tanque cisterna prefabricado para red de aprovechamiento de aguas pluviales. Instalación enterrada

- Propiedad del archivo: CYPE INGENIEROS, S.A.
- Formato: FIEBDC-3/2002
- Ámbito geográfico: Bolivia
- Divisa: BOB
- Costes indirectos: 3.00 %
- Gastos generales: 13.00 %
- Beneficio industrial: 6.00 %
- IVA: 13.00 %

## U Urbanización interior de la parcela

### UG Acumulación y gestión de aguas pluviales

#### UGD Depósitos

**UGD010** Ud Tanque cisterna prefabricado para red de aprovechamiento de aguas pluviales. Instalación enterrada.
Tanque cisterna horizontal para aprovechamiento de aguas pluviales, de polietileno de alta densidad, de 3500 l, con boca de acceso de 650 mm, tapa de alta resistencia. Boca de entrada y rebosadero sifónico con rejilla antirroedores, de 110 mm de diámetro, con filtro alojado en su interior y kit antirremolino. Instalación enterrada.
Criterio de valoración económica: El precio no incluye la obra civil.
Incluye: Replanteo. Limpieza de la base de apoyo de la cisterna. Introducción de la cisterna. Fijación y conexionado.
Criterio de medición de proyecto: Número de unidades previstas, según documentación gráfica de Proyecto.
Criterio de medición de obra: Se medirá el número de unidades realmente ejecutadas según especificaciones de Proyecto.

| Código | Ud | Descripción | Rendimiento | Precio | Importe |
|---|---|---|---|---|---|
| mt37dpb200b | Ud | Tanque cisterna horizontal para aprovechamiento de aguas pluviales, de polietileno de alta densidad, de 3500 l, con boca de acceso de 650 mm, tapa de alta resistencia. Boca de entrada y rebosadero sifónico con rejilla antirroedores, de 110 mm de diámetro, con filtro alojado en su interior y kit antirremolino, para enterrar. (material) | 1.000 | 27045.09 | 27045.09 |
| mq04cag010a | h | Camión con grúa de hasta 6 t. (maquinaria) | 0.232 | 363.78 | 84.40 |
| mo008 | h | Especialista plomero. (mano de obra) | 1.450 | 58.30 | 84.54 |
| mo107 | h | Ayudante 1ª de plomero. (mano de obra) | 1.450 | 42.33 | 61.38 |
| % | % | Herramienta menor | 2 % | 27275.41 | 545.51 |
|  |  | Costes directos |  |  | 27820.92 |
