# Plantación de Palmera de la fortuna (Trachycarpus fortunei) de procedencia nacional

- Propiedad del archivo: CYPE INGENIEROS, S.A.
- Formato: FIEBDC-3/2002
- Ámbito geográfico: Bolivia
- Divisa: BOB
- Costes indirectos: 3.00 %
- Gastos generales: 13.00 %
- Beneficio industrial: 6.00 %
- IVA: 13.00 %

## U Urbanización interior de la parcela

### UJ Jardinería

#### UJP Provisión y plantación de especies

**UJP010** Ud Plantación de Palmera de la fortuna (Trachycarpus fortunei) de procedencia nacional, de 3 a 4 m de altura, en hoyo de 160x160x110 cm realizado con medios mecánicos; suministro con cepellón. Incluso tierra vegetal cribada y substratos vegetales fertilizados.
Plantación de Palmera de la fortuna (Trachycarpus fortunei) de procedencia nacional, de 3 a 4 m de altura, en hoyo de 160x160x110 cm realizado con medios mecánicos; suministro con cepellón. Incluso tierra vegetal cribada y substratos vegetales fertilizados.
Incluye: Laboreo y preparación del terreno con medios mecánicos. Abonado del terreno. Plantación. Colocación de tutor. Primer riego.
Criterio de medición de proyecto: Número de unidades previstas, según documentación gráfica de Proyecto.
Criterio de medición de obra: Se medirá el número de unidades realmente ejecutadas según especificaciones de Proyecto.

| Código | Ud | Descripción | Rendimiento | Precio | Importe |
|---|---|---|---|---|---|
| mt48epp010g | Ud | Palmera de la fortuna (Trachycarpus fortunei) de procedencia nacional, de 3 a 4 m de altura; suministro con cepellón. (material) | 1.000 | 5000.51 | 5000.51 |
| mt48tie030a | m³ | Tierra vegetal cribada, suministrada a granel. (material) | 0.200 | 163.46 | 32.69 |
| mt48tie020 | kg | Abono mineral complejo NPK 15-15-15. (material) | 30.000 | 5.17 | 155.10 |
| mt08aaa010a | m³ | Agua. (material) | 0.100 | 10.72 | 1.07 |
| mq01exn020a | h | Retroexcavadora hidráulica sobre neumáticos, de 105 kW. (maquinaria) | 3.498 | 284.69 | 995.85 |
| mq04dua020b | h | Dumper de descarga frontal de 2 t de carga útil. (maquinaria) | 0.234 | 56.94 | 13.32 |
| mq04cag010b | h | Camión con grúa de hasta 10 t. (maquinaria) | 0.703 | 343.97 | 241.81 |
| mo040 | h | Especialista jardinero. (mano de obra) | 3.750 | 40.29 | 151.09 |
| mo115 | h | Ayudante 2ª de jardinero. (mano de obra) | 5.000 | 28.77 | 143.85 |
| % | % | Herramienta menor | 2 % | 6735.29 | 134.71 |
|  |  | Costes directos |  |  | 6870.00 |
