# Sumidero

- Propiedad del archivo: CYPE INGENIEROS, S.A.
- Formato: FIEBDC-3/2002
- Ámbito geográfico: Bolivia
- Divisa: BOB
- Costes indirectos: 3.00 %
- Gastos generales: 13.00 %
- Beneficio industrial: 6.00 %
- IVA: 13.00 %

## U Urbanización interior de la parcela

### UP Piscinas

#### UPM Complementos para vaso de piscina

**UPM020** Ud Sumidero.
Sumidero circular de piscina, de resinas termoplásticas de ABS, de 200 mm de diámetro, color blanco, de salida vertical de 40 mm de diámetro y horizontal de 50 mm de diámetro, con rejilla plana de resinas termoplásticas de ABS.
Incluye: Montaje, conexionado y comprobación de su correcto funcionamiento.
Criterio de medición de proyecto: Número de unidades previstas, según documentación gráfica de Proyecto.
Criterio de medición de obra: Se medirá el número de unidades realmente ejecutadas según especificaciones de Proyecto.

| Código | Ud | Descripción | Rendimiento | Precio | Importe |
|---|---|---|---|---|---|
| mt47ped050a | Ud | Sumidero circular de piscina, de resinas termoplásticas de ABS, de 200 mm de diámetro, color blanco, de salida vertical de 40 mm de diámetro y horizontal de 50 mm de diámetro, con rejilla plana de resinas termoplásticas de ABS. (material) | 1.000 | 296.41 | 296.41 |
| mo008 | h | Especialista plomero. (mano de obra) | 0.619 | 58.74 | 36.36 |
| mo107 | h | Ayudante 1ª de plomero. (mano de obra) | 0.619 | 42.65 | 26.40 |
| % | % | Herramienta menor | 2 % | 359.17 | 7.18 |
|  |  | Costes directos |  |  | 366.35 |
