# Difusor

- Propiedad del archivo: CYPE INGENIEROS, S.A.
- Formato: FIEBDC-3/2002
- Ámbito geográfico: Bolivia
- Divisa: BOB
- Costes indirectos: 3.00 %
- Gastos generales: 13.00 %
- Beneficio industrial: 6.00 %
- IVA: 13.00 %

## U Urbanización interior de la parcela

### UR Riego

#### URE Equipos

**URE025** Ud Difusor.
Difusor aéreo, de 1/2" de diámetro, formado por tobera difusora con arco ajustable, con caudal proporcional al sector regado y alcance regulable, adaptador de tobera y tubo de acero galvanizado. Incluso accesorios de conexión a la tubería de abastecimiento y distribución.
Incluye: Instalación en el terreno y conexión hidráulica a la tubería de abastecimiento y distribución. Limpieza hidráulica de la unidad. Ajuste del caudal de agua.
Criterio de medición de proyecto: Número de unidades previstas, según documentación gráfica de Proyecto.
Criterio de medición de obra: Se medirá el número de unidades realmente ejecutadas según especificaciones de Proyecto.

| Código | Ud | Descripción | Rendimiento | Precio | Importe |
|---|---|---|---|---|---|
| mt48wwg210a | Ud | Tubo de acero galvanizado, de 1 m de longitud, conexión de 1/2" de diámetro. (material) | 1.000 | 50.59 | 50.59 |
| mt48wwg220a | Ud | Adaptador para tobera, de ABS, conexión de 1/2" de diámetro. (material) | 1.000 | 14.50 | 14.50 |
| mt48dif010a | Ud | Tobera difusora con arco ajustable, con caudal proporcional al sector regado y alcance regulable, conexión de 1/2" de diámetro. (material) | 1.000 | 20.08 | 20.08 |
| mt37tpj023ca | Ud | Collarín de toma de PP con dos tornillos, para tubo de 32 mm de diámetro exterior, con toma para conexión roscada de 1/2" de diámetro, PN=16 atm, con juntas elásticas de EPDM, según ISO 15874-3. (material) | 1.000 | 23.93 | 23.93 |
| mo008 | h | Especialista plomero. (mano de obra) | 0.120 | 58.74 | 7.05 |
| mo107 | h | Ayudante 1ª de plomero. (mano de obra) | 0.120 | 42.65 | 5.12 |
| % | % | Herramienta menor | 2 % | 121.27 | 2.43 |
|  |  | Costes directos |  |  | 123.70 |
