# Barrera acústica con paneles metálicos de sectorización

- Propiedad del archivo: CYPE INGENIEROS, S.A.
- Formato: FIEBDC-3/2002
- Ámbito geográfico: Bolivia
- Divisa: BOB
- Costes indirectos: 3.00 %
- Gastos generales: 13.00 %
- Beneficio industrial: 6.00 %
- IVA: 13.00 %

## U Urbanización interior de la parcela

### UT Protecciones y señalización

#### UTP Barreras acústicas

**UTP005** m² Barrera acústica con paneles metálicos de sectorización.
Barrera acústica de 3 m de altura, 4 m de separación entre columnas, prevista para soportar hasta 130 kg/m² de sobrecarga máxima debida a la acción del viento, realizada con paneles machihembrados de sectorización de acero galvanizado, de 80 mm de espesor y 1150 mm de anchura, formados por cara exterior de plancha microgrecada acabado prelacado, con resistencia media a la corrosión y con resistencia baja a los rayos UV, de 0,5 mm de espesor, alma aislante de lana de roca de densidad media 120 kg/m³ y cara interior de plancha nervada acabado prelacado, de 0,5 mm de espesor, con perforaciones, Euroclase A2-s1, d0 de reacción al fuego, instalados por encaje y deslizamiento sobre columnas de perfil laminado en caliente, soldados a placas de anclaje con pernos, fijadas a zapatas de cimentación.
Criterio de valoración económica: El precio no incluye la cimentación, las columnas ni los remates.
Incluye: Instalación de los paneles por encaje y deslizamiento sobre las columnas ya nivelados.
Criterio de medición de proyecto: Superficie medida en proyección vertical, según documentación gráfica de Proyecto.
Criterio de medición de obra: Se medirá, en proyección vertical, la superficie realmente ejecutada según especificaciones de Proyecto.

| Código | Ud | Descripción | Rendimiento | Precio | Importe |
|---|---|---|---|---|---|
| mt12ppa030d | m² | Panel machihembrado de sectorización de acero galvanizado, de 80 mm de espesor y 1150 mm de anchura, formado por cara exterior de plancha microgrecada acabado prelacado, con resistencia media a la corrosión y con resistencia baja a los rayos UV, de 0,5 mm de espesor, alma aislante de lana de roca de densidad media 120 kg/m³ y cara interior de plancha nervada acabado prelacado, de 0,5 mm de espesor, con perforaciones, Euroclase A2-s1, d0 de reacción al fuego, índice de absorción sonora mayor de 11 db, índice de aislamiento acústico a ruido aéreo mayor de 24 db. (material) | 1.000 | 423.05 | 423.05 |
| mo041 | h | Especialista de construcción civil. (mano de obra) | 0.127 | 56.74 | 7.21 |
| mo087 | h | Ayudante 1ª de construcción civil. (mano de obra) | 0.127 | 42.41 | 5.39 |
| % | % | Herramienta menor | 2 % | 435.65 | 8.71 |
|  |  | Costes directos |  |  | 444.36 |
