# Cubremuros

- Propiedad del archivo: CYPE INGENIEROS, S.A.
- Formato: FIEBDC-3/2002
- Ámbito geográfico: Bolivia
- Divisa: BOB
- Costes indirectos: 3.00 %
- Gastos generales: 13.00 %
- Beneficio industrial: 6.00 %
- IVA: 13.00 %

## U Urbanización interior de la parcela

### UV Cerramientos exteriores

#### UVO Remates de muro de cerramiento

**UVO010** m Cubremuros.
Losa prefabricada de hormigón de color blanco, para cubrición de muros, en piezas de 50x40x4 cm, con goterón, recibido con mortero de cemento, confeccionado en obra, con aditivo hidrófugo, dosificación 1:4, creando una pendiente suficiente para evacuar el agua. Incluso preparación de la superficie de apoyo, replanteo, sellado entre piezas y uniones con las pilastras con mortero de juntas especial para revestimientos de prefabricados de hormigón y tratamiento de protección suplementaria mediante aplicación sobre el conjunto de pintura hidrófuga incolora en dos capas.
Incluye: Preparación de la superficie de apoyo. Replanteo de las piezas. Colocación, aplomado, nivelación y alineación de las piezas. Rejuntado y limpieza. Aplicación de dos capas de pintura hidrófuga incolora.
Criterio de medición de proyecto: Longitud medida a ejes, según documentación gráfica de Proyecto.
Criterio de medición de obra: Se medirá, a ejes, la longitud realmente ejecutada según especificaciones de Proyecto.

| Código | Ud | Descripción | Rendimiento | Precio | Importe |
|---|---|---|---|---|---|
| mt08aaa010a | m³ | Agua. (material) | 0.006 | 11.61 | 0.07 |
| mt01arg005a | t | Arena de cantera, para mortero preparado en obra. (material) | 0.013 | 157.46 | 2.05 |
| mt08cem000j | kg | Cemento gris en sacos. (material) | 3.325 | 1.21 | 4.02 |
| mt08adt010 | kg | Aditivo hidrófugo para impermeabilización de morteros u hormigones. (material) | 0.067 | 9.29 | 0.62 |
| mt20cho010o | m | Losa prefabricada de hormigón de color blanco, para cubrición de muros, en piezas de 50x40x4 cm, con goterón. (material) | 1.100 | 164.79 | 181.27 |
| mt09mcr235 | kg | Mortero de juntas para prefabricados de hormigón y piedra artificial, compuesto de cemento, agregados, pigmentos y aditivos especiales. (material) | 0.119 | 18.50 | 2.20 |
| mt28pcs010a | l | Protector hidrófugo en base acuosa, incoloro, autolimpiable, repelente del agua y la suciedad, para tratamiento superficial hidrofugante, para aplicar con brocha sobre superficies de piedra natural o piedra artificial. (material) | 0.240 | 81.41 | 19.54 |
| mq06hor010 | h | Hormigonera eléctrica con una capacidad de amasado de 160 l. (maquinaria) | 0.007 | 22.66 | 0.16 |
| op00amo010 |  | Amoladora o radial. | 1.000 | 0.00 | 0.00 |
| mo041 | h | Especialista de construcción civil. (mano de obra) | 0.346 | 56.74 | 19.63 |
| mo087 | h | Ayudante 1ª de construcción civil. (mano de obra) | 0.431 | 42.41 | 18.28 |
| % | % | Herramienta menor | 2 % | 247.84 | 4.96 |
|  |  | Costes directos |  |  | 252.80 |
