# Ensayo de piso continuo

- Propiedad del archivo: CYPE INGENIEROS, S.A.
- Formato: FIEBDC-3/2002
- Ámbito geográfico: Bolivia
- Divisa: BOB
- Costes indirectos: 3.00 %
- Gastos generales: 13.00 %
- Beneficio industrial: 6.00 %
- IVA: 13.00 %

## X Control de calidad y ensayos

### XB Pisos

#### XBC Pisos continuos

**XBC010** Ud Ensayo de piso continuo.
Ensayos a realizar en laboratorio acreditado en el área técnica correspondiente, sobre una muestra de piso continuo, tomada en obra, para la determinación de las siguientes características: resistencia al deslizamiento en condiciones húmedas. Incluso desplazamiento a obra, toma de muestra e informe de resultados.
Incluye: Desplazamiento a obra. Toma de muestras. Realización de ensayos. Redacción de informe de los resultados de los ensayos realizados.
Criterio de medición de proyecto: Ensayo a realizar, según documentación del Plan de control de calidad.

| Código | Ud | Descripción | Rendimiento | Precio | Importe |
|---|---|---|---|---|---|
| mt49pac010a | Ud | Ensayo para determinar la resistencia al deslizamiento en condiciones húmedas de una muestra de piso continuo, incluso desplazamiento a obra, toma de muestra e informe de resultados. (material) | 1.000 | 2803.45 | 2803.45 |
| % | % | Herramienta menor | 2 % | 2803.45 | 56.07 |
|  |  | Costes directos |  |  | 2859.52 |
