# Ensayo de penetración de agua en el hormigón

- Propiedad del archivo: CYPE INGENIEROS, S.A.
- Formato: FIEBDC-3/2002
- Ámbito geográfico: Bolivia
- Divisa: BOB
- Costes indirectos: 3.00 %
- Gastos generales: 13.00 %
- Beneficio industrial: 6.00 %
- IVA: 13.00 %

## X Control de calidad y ensayos

### XE Estructuras de hormigón

#### XEH Hormigones premezclados en planta

**XEH020** Ud Ensayo de penetración de agua en el hormigón.
Ensayo a realizar en laboratorio acreditado en el área técnica correspondiente, sobre una muestra de hormigón fresco, tomada en obra, para la determinación de la profundidad de penetración de agua bajo presión, mediante fabricación y secado de 3 probetas durante 72 horas en estufa de tiro forzado a 50±5°C. Incluso desplazamiento a obra, toma de muestra e informe de resultados.
Criterio de medición de proyecto: Ensayo a realizar, según documentación del Plan de control de calidad.

| Código | Ud | Descripción | Rendimiento | Precio | Importe |
|---|---|---|---|---|---|
| mt49hob040 | Ud | Ensayo para determinar la profundidad de penetración de agua bajo presión en el hormigón, incluso desplazamiento a obra, toma de muestra de hormigón fresco e informe de resultados. (material) | 1.000 | 2638.05 | 2638.05 |
| % | % | Herramienta menor | 2 % | 2638.05 | 52.76 |
|  |  | Costes directos |  |  | 2690.81 |
