# Ensayo destructivo de perfiles laminados

- Propiedad del archivo: CYPE INGENIEROS, S.A.
- Formato: FIEBDC-3/2002
- Ámbito geográfico: Bolivia
- Divisa: BOB
- Costes indirectos: 3.00 %
- Gastos generales: 13.00 %
- Beneficio industrial: 6.00 %
- IVA: 13.00 %

## X Control de calidad y ensayos

### XM Estructuras metálicas

#### XMP Perfiles laminados

**XMP010** Ud Ensayo destructivo de perfiles laminados.
Ensayos a realizar en laboratorio acreditado en el área técnica correspondiente, sobre una muestra de perfil laminado para uso en estructura metálica, tomada en obra, para la determinación de las siguientes características: límite elástico aparente, resistencia a tracción, módulo de elasticidad, alargamiento y estricción, según ISO 6892-1; doblado a 180°, según ISO 7438; índice de resiliencia; geometría de la sección y desviación de la masa; análisis químico de una muestra de acero, comprendiendo carbono, silicio, fósforo, azufre y manganeso, según ASTM E1019 y ASTM E415. Incluso desplazamiento a obra e informe de resultados.
Incluye: Desplazamiento a obra. Toma de muestras. Realización de ensayos. Redacción de informe de los resultados de los ensayos realizados.
Criterio de medición de proyecto: Ensayo a realizar, según documentación del Plan de control de calidad.

| Código | Ud | Descripción | Rendimiento | Precio | Importe |
|---|---|---|---|---|---|
| mt49des010 | Ud | Repercusión de desplazamiento a obra para la toma de muestras. (material) | 1.000 | 5.76 | 5.76 |
| mt49pma020 | Ud | Toma en obra de muestras de perfil laminado en estructura metálica, cuyo peso no exceda de 50 kg. (material) | 1.000 | 249.35 | 249.35 |
| mt49pma050 | Ud | Ensayo a tracción para determinar el límite elástico aparente, la resistencia a tracción, el módulo de elasticidad, el alargamiento y la estricción de una muestra de perfil laminado en estructura metálica, según ISO 6892-1. (material) | 1.000 | 437.49 | 437.49 |
| mt49pma080 | Ud | Ensayo de doblado a 180° sobre una muestra de perfil laminado en estructura metálica, según ISO 7438. (material) | 1.000 | 189.54 | 189.54 |
| mt49pma090 | Ud | Ensayo para determinar el índice de resiliencia de una muestra de perfil laminado en estructura metálica. (material) | 1.000 | 144.38 | 144.38 |
| mt49pma120 | Ud | Ensayo de comprobación de la geometría de la sección y desviación de la masa de una muestra de perfil laminado en estructura metálica. (material) | 1.000 | 588.49 | 588.49 |
| mt49pma140 | Ud | Análisis químico de una muestra de acero, comprendiendo carbono (ASTM E1019 y ASTM E415), silicio, fósforo (ASTM E415), azufre (ASTM E1019 y ASTM E415) y manganeso (ASTM E415). (material) | 1.000 | 2481.76 | 2481.76 |
| mt49pma030 | Ud | Informe de resultados de los ensayos realizados sobre una muestra de perfil laminado en estructura metálica. (material) | 1.000 | 748.06 | 748.06 |
| % | % | Herramienta menor | 2 % | 4844.83 | 96.90 |
|  |  | Costes directos |  |  | 4941.73 |
