# Plataforma para protección de paso de vehículos sobre zanjas

- Propiedad del archivo: CYPE INGENIEROS, S.A.
- Formato: FIEBDC-3/2002
- Ámbito geográfico: Bolivia
- Divisa: BOB
- Costes indirectos: 3.00 %
- Gastos generales: 13.00 %
- Beneficio industrial: 6.00 %
- IVA: 13.00 %

## Y Seguridad y salud

### YC Sistemas de protección colectiva

#### YCB Delimitación y protección de bordes de excavación

**YCB050** m² Plataforma para protección de paso de vehículos sobre zanjas.
Protección de paso de vehículos sobre zanjas abiertas en calzada, mediante plataforma de plancha de acero de 10 mm de espesor, amortizable en 150 usos, apoyada sobre manta antirroca como material amortiguador. Incluso cemento rápido para evitar la vibración de la chapa al paso de los vehículos.
Criterio de medición de proyecto: Superficie medida según Estudio o Estudio Básico de Seguridad y Salud.
Criterio de medición de obra: Se medirá la superficie realmente montada según especificaciones de Estudio o Estudio Básico de Seguridad y Salud.

| Código | Ud | Descripción | Rendimiento | Precio | Importe |
|---|---|---|---|---|---|
| mt50spm050a | m² | Chapa de acero de 10 mm de espesor, para protección de zanjas, pozos o huecos horizontales. (material) | 0.007 | 510.05 | 3.57 |
| mt50spm055a | m² | Manta antirroca, de fibras sintéticas, de 6 mm de espesor, peso 900 g/m². (material) | 0.170 | 30.39 | 5.17 |
| mt09pce030 | kg | Cemento rápido, en sacos. (material) | 0.840 | 1.35 | 1.13 |
| mq04cag010a | h | Camión con grúa de hasta 6 t. (maquinaria) | 0.012 | 363.78 | 4.37 |
| mo120 | h | Peón Seguridad y Salud. (mano de obra) | 0.127 | 40.86 | 5.19 |
| % | % | Herramienta menor | 2 % | 19.43 | 0.39 |
|  |  | Costes directos |  |  | 19.82 |
