# Sistema provisional de protección de borde de losa, clase B

- Propiedad del archivo: CYPE INGENIEROS, S.A.
- Formato: FIEBDC-3/2002
- Ámbito geográfico: Bolivia
- Divisa: BOB
- Costes indirectos: 3.00 %
- Gastos generales: 13.00 %
- Beneficio industrial: 6.00 %
- IVA: 13.00 %

## Y Seguridad y salud

### YC Sistemas de protección colectiva

#### YCF Protección perimetral de bordes de losa

**YCF020** m Sistema provisional de protección de borde de losa, clase B.
Sistema provisional de protección de borde de losa, clase B, de 1 m de altura, que proporciona resistencia sólo para cargas estáticas y fuerzas dinámicas débiles y para superficies de trabajo con un ángulo de inclinación máximo de 30°, formado por: barandilla principal de tubo de acero de 25 mm de diámetro y 2500 mm de longitud, amortizable en 150 usos; 3 barandillas intermedias de tubo de acero de 25 mm de diámetro y 2500 mm de longitud, dispuestas de manera que una esfera de 250 mm no pase a través de cualquier apertura, amortizables en 150 usos; rodapié metálico de 3 m de longitud, que tenga el borde superior al menos 15 cm por encima de la superficie de trabajo, amortizable en 150 usos y guardacuerpos fijos de seguridad fabricados en acero de primera calidad pintado al horno en epoxi-poliéster, de 40 mm de diámetro y 1200 mm de longitud, separados entre sí una distancia máxima de 2,5 m y fijados a la losa con base plástica embebida en el hormigón, amortizables en 20 usos.
Criterio de medición de proyecto: Longitud medida según Estudio o Estudio Básico de Seguridad y Salud.
Criterio de medición de obra: Se medirá la longitud realmente montada según especificaciones de Estudio o Estudio Básico de Seguridad y Salud.

| Código | Ud | Descripción | Rendimiento | Precio | Importe |
|---|---|---|---|---|---|
| mt50spb060 | Ud | Base plástica para guardacuerpos. (material) | 0.580 | 15.74 | 9.13 |
| mt50spb030w | Ud | Guardacuerpos fijo de seguridad fabricado en acero de primera calidad pintado al horno en epoxi-poliéster, de 40 mm de diámetro y 1200 mm de longitud. (material) | 0.029 | 52.00 | 1.51 |
| mt50spb050a | Ud | Barandilla para guardacuerpos matrizada, de tubo de acero pintado al horno en epoxi-poliéster, de 25 mm de diámetro y 2500 mm de longitud. (material) | 0.011 | 51.98 | 0.57 |
| mt50spb070 | Ud | Rodapié metálico de 3 m de longitud y 150 mm de altura, pintado al horno en epoxi-poliéster. (material) | 0.002 | 181.34 | 0.36 |
| mo119 | h | Oficial 1ª Seguridad y Salud. (mano de obra) | 0.197 | 56.74 | 11.18 |
| mo120 | h | Peón Seguridad y Salud. (mano de obra) | 0.197 | 40.86 | 8.05 |
| % | % | Herramienta menor | 2 % | 30.80 | 0.62 |
|  |  | Costes directos |  |  | 31.42 |
