# Guirnalda luminosa

- Propiedad del archivo: CYPE INGENIEROS, S.A.
- Formato: FIEBDC-3/2002
- Ámbito geográfico: Bolivia
- Divisa: BOB
- Costes indirectos: 3.00 %
- Gastos generales: 13.00 %
- Beneficio industrial: 6.00 %
- IVA: 13.00 %

## Y Seguridad y salud

### YS Señalización provisional de obras

#### YSB Balizamiento

**YSB085** m Guirnalda luminosa.
Suministro, montaje y desmontaje de guirnalda luminosa de balizamiento con cable de 25 m de longitud y 6 lámparas, amortizable en 10 usos, alimentada por batería de 12 V. Incluso mantenimiento en condiciones seguras durante todo el periodo de tiempo que se requiera.
Incluye: Montaje y comprobación. Desmontaje posterior. Transporte hasta el lugar de almacenaje o retirada a contenedor.
Criterio de medición de proyecto: Longitud medida según Estudio o Estudio Básico de Seguridad y Salud.
Criterio de medición de obra: Se medirá la longitud realmente montada según especificaciones de Estudio o Estudio Básico de Seguridad y Salud.

| Código | Ud | Descripción | Rendimiento | Precio | Importe |
|---|---|---|---|---|---|
| mt50bal085 | Ud | Guirnalda luminosa de balizamiento con cable de 25 m de longitud, 6 lámparas y batería de 12 V, como fuente de alimentación. (material) | 0.004 | 792.20 | 3.17 |
| mo119 | h | Oficial 1ª Seguridad y Salud. (mano de obra) | 0.128 | 56.74 | 7.26 |
| mo120 | h | Peón Seguridad y Salud. (mano de obra) | 0.128 | 40.86 | 5.23 |
| % | % | Herramienta menor | 2 % | 15.66 | 0.31 |
|  |  | Costes directos |  |  | 15.97 |
