# Informe del estudio de los estratos arqueológicos en edificio de interés histórico

- Propiedad del archivo: CYPE Ingenieros S.A.
- Formato: FIEBDC-3/2016
- Programa: Generador de precios de la construcción. CYPE Ingenieros, S.A.
- Fecha: 05/04/2024
- Ámbito geográfico: Bolivia
- Divisa: BOB
- Costes indirectos: 3 %
- Gastos generales: 13 %
- Beneficio industrial: 6 %
- IVA: 13 %

## 0 Trabajos preliminares

### 0G Trabajos arqueológicos

#### 0GD Documentación de la intervención arqueológica

**0GD040** Ud Informe del estudio de los estratos arqueológicos en edificio de interés histórico.
Informe básico del estudio de los estratos arqueológicos en edificio de interés histórico, con la finalidad de determinar la evolución de las diferentes estructuras constructivas realizadas a lo largo de los años, así como las modificaciones sufridas, con una cronología de las mismas. Incluso memoria descriptiva de los trabajos realizados (2 copias), documentación fotográfica y planimétrica, y aproximación cronológica, según las normas del organismo correspondiente, promotor de la actuación.
Incluye: Desplazamiento a obra. Inspección visual y toma de datos. Redacción del informe técnico.
Criterio de medición de proyecto: Número de unidades previstas, según documentación gráfica de Proyecto.
Criterio de medición de obra: Se medirá el número de unidades realmente ejecutadas según especificaciones de Proyecto.

| Código | Ud | Descripción | Rendimiento | Precio | Importe |
|---|---|---|---|---|---|
| mt51arq010 | Ud | Material fungible para trabajos de arqueología. (material) | 0.1 | 7234.72 | 723.472 |
| mo000 | h | arqueólogo. (mano de obra) | 12.115 | 82.55 | 1000.093 |
| mo057 | h | Arqueólogo asistente. (mano de obra) | 12.115 | 53.59 | 649.243 |
| % | % | Herramienta menor | 2 % | 2372.808 | 47.456 |
|  |  | Costes directos |  |  | 2420.264 |
