# Prospección arqueológica superficial

- Propiedad del archivo: CYPE Ingenieros S.A.
- Formato: FIEBDC-3/2016
- Programa: Generador de precios de la construcción. CYPE Ingenieros, S.A.
- Fecha: 05/11/2024
- Ámbito geográfico: Bolivia
- Divisa: BOB
- Costes indirectos: 3 %
- Gastos generales: 13 %
- Beneficio industrial: 6 %
- IVA: 13 %

## 0 Trabajos preliminares

### 0G Trabajos arqueológicos

#### 0GE Excavaciones arqueológicas y transportes

**0GE010** m² Prospección arqueológica superficial.
Prospección arqueológica superficial de terreno a cielo abierto, de carácter intensivo y sistemático, realizada por arqueólogo, intentando obtener la máxima información, sin necesidad de sondeos, excavaciones ni catas.
Incluye: Desplazamiento a obra. Inspección visual.
Criterio de medición de proyecto: Superficie medida según documentación gráfica de Proyecto.
Criterio de medición de obra: Se medirá la superficie realmente ejecutada según especificaciones de Proyecto.

| Código | Ud | Descripción | Rendimiento | Precio | Importe |
|---|---|---|---|---|---|
| mo000 | h | arqueólogo. (mano de obra) | 0.003 | 83.17 | 0.250 |
| % | % | Herramienta menor | 2 % | 0.250 | 0.005 |
|  |  | Costes directos |  |  | 0.255 |
