# Transporte y retirada de grúa torre

- Propiedad del archivo: CYPE Ingenieros S.A.
- Formato: FIEBDC-3/2016
- Programa: Generador de precios de la construcción. CYPE Ingenieros, S.A.
- Fecha: 31/10/2024
- Ámbito geográfico: Bolivia
- Divisa: BOB
- Costes indirectos: 3 %
- Gastos generales: 13 %
- Beneficio industrial: 6 %
- IVA: 13 %

## 0 Trabajos preliminares

### 0X Andamios y maquinaria de elevación

#### 0XT Grúas torre

**0XT020** Ud Transporte y retirada de grúa torre.
Transporte y retirada de grúa torre de obra para elevación y transporte de materiales, de 45 m de flecha, 1200 kg de carga máxima en punta y 35 m de altura bajo gancho.
Criterio de medición de proyecto: Número de unidades previstas, según documentación gráfica de Proyecto.
Criterio de medición de obra: Se medirá el número de unidades realmente ejecutadas según especificaciones de Proyecto.

| Código | Ud | Descripción | Rendimiento | Precio | Importe |
|---|---|---|---|---|---|
| mq07gto020rf | Ud | Transporte y retirada de grúa torre para transporte de materiales de 45 m de flecha, 1200 kg de carga máxima en punta y 35 m de altura bajo gancho. (maquinaria) | 1 | 8870.6 | 8870.600 |
| % | % | Herramienta menor | 2 % | 8870.600 | 177.412 |
|  |  | Costes directos |  |  | 9048.012 |
