# Sumidero sifónico

- Propiedad del archivo: CYPE Ingenieros S.A.
- Formato: FIEBDC-3/2016
- Programa: Generador de precios de la construcción. CYPE Ingenieros, S.A.
- Fecha: 05/04/2024
- Ámbito geográfico: Bolivia
- Divisa: BOB
- Costes indirectos: 3 %
- Gastos generales: 13 %
- Beneficio industrial: 6 %
- IVA: 13 %

## A Acondicionamiento del terreno

### AS Red de alcantarillado sanitario horizontal

#### ASI Sistemas de evacuación de pisos y pisos

**ASI020** Ud Sumidero sifónico.
Instalación de sumidero sifónico de fundición dúctil, de 40x40 cm, para recogida de aguas pluviales o de locales húmedos. Incluso accesorios de montaje, piezas especiales y elementos de sujeción.
Incluye: Replanteo y trazado. Montaje, conexionado y comprobación de su correcto funcionamiento.
Criterio de medición de proyecto: Número de unidades previstas, según documentación gráfica de Proyecto.
Criterio de medición de obra: Se medirá el número de unidades realmente ejecutadas según especificaciones de Proyecto.

| Código | Ud | Descripción | Rendimiento | Precio | Importe |
|---|---|---|---|---|---|
| mt11suf010j | Ud | Sumidero sifónico de fundición dúctil, de 40x40 cm. (material) | 1 | 610.19 | 610.190 |
| mt11var020 | Ud | Kit de accesorios de montaje, piezas especiales y elementos de sujeción, para alcantarillado sanitario. (material) | 1 | 6.82 | 6.820 |
| mo020 | h | Especialista de construcción. (mano de obra) | 1.023 | 56.74 | 58.045 |
| mo112 | h | Ayudante general de construcción. (mano de obra) | 0.511 | 41.53 | 21.222 |
| % | % | Herramienta menor | 2 % | 696.277 | 13.926 |
|  |  | Costes directos |  |  | 710.203 |

## Recursos

**mt11suf010j** Ud Sumidero sifónico de fundición dúctil, de 40x40 cm
Datos técnicos: Coste energético 203.571 MJ; Emisión de CO2 12.745 kg
Residuos:
- embalaje: re150101 Envases de papel y cartón. (componente de residuo); rendimiento 0.072 kg; Código LER 15 01 01; Masa del elemento 1 kg; Volumen 0.001333 m3
