# Cimentación de hormigón ciclópeo

- Propiedad del archivo: CYPE Ingenieros S.A.
- Formato: FIEBDC-3/2016
- Programa: Generador de precios de la construcción. CYPE Ingenieros, S.A.
- Fecha: 05/11/2024
- Ámbito geográfico: Bolivia
- Divisa: BOB
- Costes indirectos: 3 %
- Gastos generales: 13 %
- Beneficio industrial: 6 %
- IVA: 13 %

## C Cimentaciones

### CM Semiprofundas

#### CMP Pozos de cimentación

**CMP010** m³ Cimentación de hormigón ciclópeo.
Cimentación de hormigón ciclópeo, con hormigón H15, para un ambiente no severo, tamaño máximo del agregado 40 mm, consistencia blanda, premezclado en planta y vaciado desde camión (60% de volumen) y piedra desplazadora de 15 a 30 cm de diámetro (40% de volumen).
Incluye: Replanteo y trazado de las zapatas y de las columnas u otros elementos estructurales que apoyen en las mismas. Vaciado y compactación del hormigón. Colocación de las piedras en el hormigón fresco. Coronación y enrase de cimientos. Curado del hormigón.
Criterio de medición de proyecto: Volumen teórico, según documentación gráfica de Proyecto.
Criterio de medición de obra: Se medirá el volumen teórico ejecutado según especificaciones de Proyecto, sin incluir los incrementos por excesos de excavación no autorizados.

| Código | Ud | Descripción | Rendimiento | Precio | Importe |
|---|---|---|---|---|---|
| mt10hmf120bk | m³ | Hormigón simple H15, para un ambiente no severo, tamaño máximo del agregado 40 mm, consistencia blanda, con un asentamiento de 6 a 9 cm, medido con el cono de Abrams, premezclado en planta, según CBH 87. (material) | 0.66 | 773.72 | 510.655 |
| mt01arg100b | m³ | Piedra desplazadora de 15 a 30 cm de diámetro. (material) | 0.4 | 171.6 | 68.640 |
| mo045 | h | Maestro hormigonero especialista en el vaciado y colocado del hormigón. (mano de obra) | 0.131 | 59.49 | 7.793 |
| mo092 | h | Ayudante 1ª de hormigonero especialista en el vaciado y colocado del hormigón. (mano de obra) | 0.131 | 44.44 | 5.822 |
| mo113 | h | Ayudante 2ª de construcción. (mano de obra) | 1.047 | 41.17 | 43.105 |
| % | % | Herramienta menor | 2 % | 636.015 | 12.720 |
|  |  | Costes directos |  |  | 648.735 |

Residuos:
- colocación: mt10hmf120bk; factor de residuo 0.00133496
- colocación: mt01arg100b Piedra desplazadora de 15 a 30 cm de diámetro; factor de residuo 0.00768975

## Recursos

**mt10hmf120bk** m³ Hormigón simple H15
Datos técnicos: Coste energético 1840.000 MJ; Emisión de CO2 230.000 kg; Código LER 17 01 01; Masa del elemento 2300 kg; Volumen 1.533333 m3

**mt01arg100b** m³ Piedra desplazadora de 15 a 30 cm de diámetro
Datos técnicos: Coste energético 146.250 MJ; Emisión de CO2 7.800 kg; Código LER 01 04 08; Masa del elemento 1950 kg; Volumen 1.3 m3
