# Zapata corrida de cimentación de hormigón ciclópeo

- Propiedad del archivo: CYPE Ingenieros S.A.
- Formato: FIEBDC-3/2016
- Programa: Generador de precios de la construcción. CYPE Ingenieros, S.A.
- Fecha: 05/04/2024
- Ámbito geográfico: Bolivia
- Divisa: BOB
- Costes indirectos: 3 %
- Gastos generales: 13 %
- Beneficio industrial: 6 %
- IVA: 13 %

## C Cimentaciones

### CS Superficiales

#### CSV Zapatas corridas

**CSV015** m³ Zapata corrida de cimentación de hormigón ciclópeo.
Zapata corrida de cimentación, de hormigón ciclópeo, realizada en excavación previa, con hormigón H15, para un ambiente no severo, tamaño máximo del agregado 40 mm, consistencia blanda, premezclado en planta y vaciado desde camión (60% de volumen) y piedra desplazadora de 15 a 30 cm de diámetro (40% de volumen).
Incluye: Replanteo y trazado de las vigas y de las columnas u otros elementos estructurales que apoyen en las mismas. Vaciado y compactación del hormigón. Colocación de las piedras en el hormigón fresco. Coronación y enrase de cimientos. Curado del hormigón.
Criterio de medición de proyecto: Superficie medida según documentación gráfica de Proyecto.
Criterio de medición de obra: Se medirá el volumen teórico ejecutado según especificaciones de Proyecto, sin incluir los incrementos por excesos de excavación no autorizados.

| Código | Ud | Descripción | Rendimiento | Precio | Importe |
|---|---|---|---|---|---|
| mt10hmf120bk | m³ | Hormigón simple H15, para un ambiente no severo, tamaño máximo del agregado 40 mm, consistencia blanda, con un asentamiento de 6 a 9 cm, medido con el cono de Abrams, premezclado en planta, según CBH 87. (material) | 0.66 | 774.01 | 510.847 |
| mt01arg100b | m³ | Piedra desplazadora de 15 a 30 cm de diámetro. (material) | 0.4 | 170.58 | 68.232 |
| mo045 | h | Maestro hormigonero especialista en el vaciado y colocado del hormigón. (mano de obra) | 0.124 | 59.04 | 7.321 |
| mo092 | h | Ayudante 1ª de hormigonero especialista en el vaciado y colocado del hormigón. (mano de obra) | 0.124 | 44.11 | 5.470 |
| mo113 | h | Ayudante 2ª de construcción. (mano de obra) | 1.047 | 40.86 | 42.780 |
| % | % | Herramienta menor | 2 % | 634.650 | 12.693 |
|  |  | Costes directos |  |  | 647.343 |

Residuos:
- colocación: mt10hmf120bk; factor de residuo 0.00133496
- colocación: mt01arg100b Piedra desplazadora de 15 a 30 cm de diámetro; factor de residuo 0.00768975

## Recursos

**mt10hmf120bk** m³ Hormigón simple H15
Datos técnicos: Coste energético 1840.000 MJ; Emisión de CO2 230.000 kg; Código LER 17 01 01; Masa del elemento 2300 kg; Volumen 1.533333 m3

**mt01arg100b** m³ Piedra desplazadora de 15 a 30 cm de diámetro
Datos técnicos: Coste energético 146.250 MJ; Emisión de CO2 7.800 kg; Código LER 01 04 08; Masa del elemento 1950 kg; Volumen 1.3 m3
