# Paralización del equipo completo para ejecución de micropilotes, en trabajos de recalce de cimentación

- Propiedad del archivo: CYPE Ingenieros S.A.
- Formato: FIEBDC-3/2016
- Programa: Generador de precios de la construcción. CYPE Ingenieros, S.A.
- Fecha: 05/04/2024
- Ámbito geográfico: Bolivia
- Divisa: BOB
- Costes indirectos: 3 %
- Gastos generales: 13 %
- Beneficio industrial: 6 %
- IVA: 13 %

## C Cimentaciones

### CZ Recalces

#### CZM Micropilotaje en cimiento

**CZM002** h Paralización del equipo completo para ejecución de micropilotes, en trabajos de recalce de cimentación.
Paralización del equipo completo para ejecución de micropilotes en trabajos de recalce de cimentación, por causas ajenas a la empresa constructora, tales como falta de instrucciones, falta de prestaciones previstas, o fallos de recepción en los materiales.
Criterio de medición de proyecto: Tiempo estimado.
Criterio de medición de obra: Amortización en forma de alquiler por horas, según condiciones definidas en el contrato suscrito con la empresa suministradora.

| Código | Ud | Descripción | Rendimiento | Precio | Importe |
|---|---|---|---|---|---|
| mq03pva060b | Ud | Paralización del equipo completo en la ejecución de micropilotes en trabajos de recalce de cimentación, por causas ajenas a la empresa suministradora. (maquinaria) | 1.159 | 1265.05 | 1466.193 |
| % | % | Herramienta menor | 2 % | 1466.193 | 29.324 |
|  |  | Costes directos |  |  | 1495.517 |
