# Consolidación del terreno situado debajo de solera de hormigón, con inyecciones de resinas expansivas

- Propiedad del archivo: CYPE Ingenieros S.A.
- Formato: FIEBDC-3/2016
- Programa: Generador de precios de la construcción. CYPE Ingenieros, S.A.
- Fecha: 05/04/2024
- Ámbito geográfico: Bolivia
- Divisa: BOB
- Costes indirectos: 3 %
- Gastos generales: 13 %
- Beneficio industrial: 6 %
- IVA: 13 %

## C Cimentaciones

### CZ Recalces

#### CZT Refuerzo del terreno con inyecciones

**CZT020** m² Consolidación del terreno situado debajo de solera de hormigón, con inyecciones de resinas expansivas.
Consolidación del terreno situado debajo de solera de hormigón, con inyecciones de resinas expansivas, rendimiento 1,25 kg/m², a través de perforaciones que atraviesan la solera existente, de 1 a 1,4 cm de diámetro, formando una retícula con una separación máxima entre las perforaciones de 1,5 m, rellenando los huecos del terreno, estabilizándolo e incrementando su capacidad portante hasta alcanzar las necesidades obtenidas según estudio previo de transmisión de cargas, con un grado de complejidad bajo.
Incluye: Ejecución de la perforación. Introducción de los tubos de inyección. Inyección de la resina. Control con nivel láser del levantamiento de la solera. Corte de la parte sobrante de los tubos de inyección. Tapado de las perforaciones con mortero reparador. Limpieza y recogida de los restos de resina. Retirada y acopio de escombros. Carga de escombros sobre contenedor.
Criterio de medición de proyecto: Superficie medida según documentación gráfica de Proyecto.
Criterio de medición de obra: Se medirá la superficie realmente ejecutada según especificaciones de Proyecto

| Código | Ud | Descripción | Rendimiento | Precio | Importe |
|---|---|---|---|---|---|
| mt07www010 | kg | Resina expansiva, para consolidación del terreno mediante inyección. (material) | 1.25 | 85.87 | 107.338 |
| mq03mpi020a | h | Equipo completo para realización de inyecciones de resinas expansivas a presión, mediante el empleo de tubos-manguito. (maquinaria) | 0.268 | 702.81 | 188.353 |
| mo042 | h | Maestro hormigonero. (mano de obra) | 1.146 | 59.04 | 67.660 |
| mo089 | h | Ayudante 1ª de hormigonero. (mano de obra) | 1.146 | 44.11 | 50.550 |
| % | % | Herramienta menor | 2 % | 413.901 | 8.278 |
|  |  | Costes directos |  |  | 422.179 |

Residuos:
- colocación: mt07www010 Resina expansiva, para consolidación del terreno mediante inyección; factor de residuo 0.03

## Recursos

**mt07www010** kg Resina expansiva, para consolidación del terreno mediante inyección
Datos técnicos: Coste energético 86.761 MJ; Emisión de CO2 3.294 kg; Código LER 17 09 04; Masa del elemento 1 kg; Volumen 0.000667 m3
Residuos:
- embalaje: re170203 Plástico. (componente de residuo); rendimiento 0.003 kg; Código LER 17 02 03; Masa del elemento 1 kg; Volumen 0.001667 m3
