# Demolición de escalera metálica

- Propiedad del archivo: CYPE Ingenieros S.A.
- Formato: FIEBDC-3/2016
- Programa: Generador de precios de la construcción. CYPE Ingenieros, S.A.
- Fecha: 05/11/2024
- Ámbito geográfico: Bolivia
- Divisa: BOB
- Costes indirectos: 3 %
- Gastos generales: 13 %
- Beneficio industrial: 6 %
- IVA: 13 %

## D Demoliciones

### DE Estructuras

#### DEA Acero

**DEA060** m² Demolición de escalera metálica.
Demolición de estructura metálica de escalera, formada por piezas simples de perfiles laminados, peldaños y barandilla de acero, con equipo de oxicorte, y carga manual sobre camión o contenedor.
Incluye: Demolición del elemento. Fragmentación de los escombros en piezas manejables. Retirada y acopio de escombros. Limpieza de los restos de obra. Carga manual de escombros sobre camión o contenedor.
Criterio de medición de proyecto: Superficie medida por su intradós en verdadera magnitud, según documentación gráfica de Proyecto.
Criterio de medición de obra: Se medirá, en verdadera magnitud, la superficie realmente demolida según especificaciones de Proyecto.

| Código | Ud | Descripción | Rendimiento | Precio | Importe |
|---|---|---|---|---|---|
| mq08sol010 | h | Equipo de oxicorte, con acetileno como combustible y oxígeno como comburente. (maquinaria) | 0.232 | 54.48 | 12.639 |
| mo019 | h | Especialista soldador. (mano de obra) | 0.273 | 57.91 | 15.809 |
| mo113 | h | Ayudante 2ª de construcción. (mano de obra) | 0.683 | 41.17 | 28.119 |
| % | % | Herramienta menor | 2 % | 56.567 | 1.131 |
|  |  | Costes directos |  |  | 57.698 |

Residuos:
- demolición: ruo170405 Hierro y acero. (componente de residuo); rendimiento 86 kg; Código LER 17 04 05; Masa del elemento 1 kg; Volumen 0.000476 m3
