# Desmontaje de pieza de armadura de madera en cubierta

- Propiedad del archivo: CYPE Ingenieros S.A.
- Formato: FIEBDC-3/2016
- Programa: Generador de precios de la construcción. CYPE Ingenieros, S.A.
- Fecha: 05/11/2024
- Ámbito geográfico: Bolivia
- Divisa: BOB
- Costes indirectos: 3 %
- Gastos generales: 13 %
- Beneficio industrial: 6 %
- IVA: 13 %

## D Demoliciones

### DE Estructuras

#### DEM Madera

**DEM130** m Desmontaje de pieza de armadura de madera en cubierta.
Desmontaje de par de 8x8 cm de sección, de armadura de madera en cubierta, con medios manuales y motosierra, y carga manual sobre camión o contenedor.
Criterio de valoración económica: El precio incluye el desmontaje de los elementos de fijación.
Incluye: Desmontaje del elemento. Retirada y acopio del material desmontado. Limpieza de los restos de obra. Carga manual del material desmontado sobre camión o contenedor.
Criterio de medición de proyecto: Longitud medida según documentación gráfica de Proyecto.
Criterio de medición de obra: Se medirá la longitud realmente desmontada según especificaciones de Proyecto.

| Código | Ud | Descripción | Rendimiento | Precio | Importe |
|---|---|---|---|---|---|
| mq09sie010 | h | Motosierra a gasolina, de 50 cm de espada y 2 kW de potencia. (maquinaria) | 0.254 | 22.18 | 5.634 |
| mo058 | h | Ayudante 1ª carpintero. (mano de obra) | 1.196 | 42.99 | 51.416 |
| mo113 | h | Ayudante 2ª de construcción. (mano de obra) | 1.196 | 41.17 | 49.239 |
| % | % | Herramienta menor | 2 % | 106.289 | 2.126 |
|  |  | Costes directos |  |  | 108.415 |

Residuos:
- demolición: ruo170201 Madera. (componente de residuo); rendimiento 3.056 kg; Código LER 17 02 01; Masa del elemento 1 kg; Volumen 0.000909 m3
