# Desmontaje de subestructura soporte para la sustentación del revestimiento exterior de fachada ventilada

- Propiedad del archivo: CYPE Ingenieros S.A.
- Formato: FIEBDC-3/2016
- Programa: Generador de precios de la construcción. CYPE Ingenieros, S.A.
- Fecha: 05/11/2024
- Ámbito geográfico: Bolivia
- Divisa: BOB
- Costes indirectos: 3 %
- Gastos generales: 13 %
- Beneficio industrial: 6 %
- IVA: 13 %

## D Demoliciones

### DF Fachadas

#### DFA Ventiladas

**DFA015** m² Desmontaje de subestructura soporte para la sustentación del revestimiento exterior de fachada ventilada.
Desmontaje de subestructura soporte metálica para la sustentación del revestimiento exterior de fachada ventilada, con medios manuales, y carga manual sobre camión o contenedor.
Incluye: Desmontaje del elemento. Retirada y acopio del material desmontado. Limpieza de los restos de obra. Carga manual del material desmontado y restos de obra sobre camión o contenedor.
Criterio de medición de proyecto: Superficie medida según documentación gráfica de Proyecto.
Criterio de medición de obra: Se medirá la superficie realmente desmontada según especificaciones de Proyecto.

| Código | Ud | Descripción | Rendimiento | Precio | Importe |
|---|---|---|---|---|---|
| mo011 | h | Especialista en montaje. (mano de obra) | 1.094 | 58.74 | 64.262 |
| mo080 | h | Ayudante 1ª en montaje. (mano de obra) | 1.094 | 42.73 | 46.747 |
| % | % | Herramienta menor | 2 % | 111.009 | 2.220 |
|  |  | Costes directos |  |  | 113.229 |

Residuos:
- demolición: ruo170407 Metales mezclados. (componente de residuo); rendimiento 1.304 kg; Código LER 17 04 07; Masa del elemento 1 kg; Volumen 0.000667 m3
