# Levantado de barandilla metálica

- Propiedad del archivo: CYPE Ingenieros S.A.
- Formato: FIEBDC-3/2016
- Programa: Generador de precios de la construcción. CYPE Ingenieros, S.A.
- Fecha: 05/04/2024
- Ámbito geográfico: Bolivia
- Divisa: BOB
- Costes indirectos: 3 %
- Gastos generales: 13 %
- Beneficio industrial: 6 %
- IVA: 13 %

## D Demoliciones

### DF Fachadas

#### DFD Defensas de exteriores

**DFD020** m Levantado de barandilla metálica.
Levantado con medios manuales y equipo de oxicorte, de barandilla metálica en forma recta, de 100 cm de altura, situada en balcón o terraza de fachada y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.118 | 54.22 | 6.398 |
| mo019 | h | Especialista soldador. (mano de obra) | 0.139 | 57.48 | 7.990 |
| mo113 | h | Ayudante 2ª de construcción. (mano de obra) | 0.279 | 40.86 | 11.400 |
| % | % | Herramienta menor | 2 % | 25.788 | 0.516 |
|  |  | Costes directos |  |  | 26.304 |

Residuos:
- demolición: ruo170407 Metales mezclados. (componente de residuo); rendimiento 3.638 kg; Código LER 17 04 07; Masa del elemento 1 kg; Volumen 0.000667 m3
