# Desmontaje de farol mural

- Propiedad del archivo: CYPE Ingenieros S.A.
- Formato: FIEBDC-3/2016
- Programa: Generador de precios de la construcción. CYPE Ingenieros, S.A.
- Fecha: 05/11/2024
- Ámbito geográfico: Bolivia
- Divisa: BOB
- Costes indirectos: 3 %
- Gastos generales: 13 %
- Beneficio industrial: 6 %
- IVA: 13 %

## D Demoliciones

### DF Fachadas

#### DFE Elementos anclados a fachada

**DFE010** Ud Desmontaje de farol mural.
Desmontaje de farol mural, situado en fachada, con medios manuales y recuperación del material para su posterior ubicación en otro emplazamiento, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo003 | h | Especialista electricista. (mano de obra) | 0.144 | 58.74 | 8.459 |
| mo102 | h | Ayudante 1ª de electricista. (mano de obra) | 0.144 | 42.65 | 6.142 |
| mo020 | h | Especialista de construcción. (mano de obra) | 0.449 | 57.16 | 25.665 |
| mo113 | h | Ayudante 2ª de construcción. (mano de obra) | 0.449 | 41.17 | 18.485 |
| % | % | Herramienta menor | 2 % | 58.751 | 1.175 |
|  |  | Costes directos |  |  | 59.926 |
