# Desmontaje de caja general de protección

- Propiedad del archivo: CYPE Ingenieros S.A.
- Formato: FIEBDC-3/2016
- Programa: Generador de precios de la construcción. CYPE Ingenieros, S.A.
- Fecha: 05/11/2024
- Ámbito geográfico: Bolivia
- Divisa: BOB
- Costes indirectos: 3 %
- Gastos generales: 13 %
- Beneficio industrial: 6 %
- IVA: 13 %

## D Demoliciones

### DI Instalaciones

#### DIE Eléctricas

**DIE020** Ud Desmontaje de caja general de protección.
Desmontaje de caja general de protección, con medios manuales, y carga manual sobre camión o contenedor.
Incluye: Desmontaje del elemento. Retirada y acopio del material desmontado. Limpieza de los restos de obra. Carga manual del material desmontado y restos de obra sobre camión o contenedor.
Criterio de medición de proyecto: Número de unidades previstas, según documentación gráfica de Proyecto.
Criterio de medición de obra: Se medirá el número de unidades realmente desmontadas según especificaciones de Proyecto.

| Código | Ud | Descripción | Rendimiento | Precio | Importe |
|---|---|---|---|---|---|
| mo003 | h | Especialista electricista. (mano de obra) | 0.424 | 58.74 | 24.906 |
| mo102 | h | Ayudante 1ª de electricista. (mano de obra) | 0.212 | 42.65 | 9.042 |
| % | % | Herramienta menor | 2 % | 33.948 | 0.679 |
|  |  | Costes directos |  |  | 34.627 |

Residuos:
- demolición: ruo170203 Plástico. (componente de residuo); rendimiento 5.5 kg; Código LER 17 02 03; Masa del elemento 1 kg; Volumen 0.001667 m3
- demolición: ruo170407 Metales mezclados. (componente de residuo); rendimiento 3.5 kg; Código LER 17 04 07; Masa del elemento 1 kg; Volumen 0.000667 m3
