# Desmontaje de batería de condensadores

- Propiedad del archivo: CYPE Ingenieros S.A.
- Formato: FIEBDC-3/2016
- Programa: Generador de precios de la construcción. CYPE Ingenieros, S.A.
- Fecha: 05/11/2024
- Ámbito geográfico: Bolivia
- Divisa: BOB
- Costes indirectos: 3 %
- Gastos generales: 13 %
- Beneficio industrial: 6 %
- IVA: 13 %

## D Demoliciones

### DI Instalaciones

#### DIE Eléctricas

**DIE110** Ud Desmontaje de batería de condensadores.
Desmontaje de batería de condensadores, de 50 kVAr de potencia reactiva máxima, montada superficialmente, con medios manuales, y carga manual sobre camión o contenedor.
Criterio de valoración económica: El precio incluye el desmontaje de los accesorios y de la bancada metálica de apoyo.
Incluye: Desmontaje del elemento. Retirada y acopio del material desmontado. Limpieza de los restos de obra. Carga manual del material desmontado y restos de obra sobre camión o contenedor.
Criterio de medición de proyecto: Número de unidades previstas, según documentación gráfica de Proyecto.
Criterio de medición de obra: Se medirá el número de unidades realmente desmontadas según especificaciones de Proyecto.

| Código | Ud | Descripción | Rendimiento | Precio | Importe |
|---|---|---|---|---|---|
| mo003 | h | Especialista electricista. (mano de obra) | 0.673 | 58.74 | 39.532 |
| mo102 | h | Ayudante 1ª de electricista. (mano de obra) | 0.606 | 42.65 | 25.846 |
| % | % | Herramienta menor | 2 % | 65.378 | 1.308 |
|  |  | Costes directos |  |  | 66.686 |
