# Desmontaje de llave de paso

- Propiedad del archivo: CYPE Ingenieros S.A.
- Formato: FIEBDC-3/2016
- Programa: Generador de precios de la construcción. CYPE Ingenieros, S.A.
- Fecha: 05/11/2024
- Ámbito geográfico: Bolivia
- Divisa: BOB
- Costes indirectos: 3 %
- Gastos generales: 13 %
- Beneficio industrial: 6 %
- IVA: 13 %

## D Demoliciones

### DI Instalaciones

#### DIF Plomería

**DIF100** Ud Desmontaje de llave de paso.
Desmontaje de llave de paso de más de 2 1/2" de diámetro, en tubería de distribución de agua, con medios manuales, y carga manual sobre camión o contenedor.
Criterio de valoración económica: El precio incluye el desmontaje de los accesorios.
Incluye: Desmontaje del elemento. Obturación de las conducciones conectadas al elemento. Retirada y acopio del material desmontado. Limpieza de los restos de obra. Carga manual del material desmontado y restos de obra sobre camión o contenedor.
Criterio de medición de proyecto: Número de unidades previstas, según documentación gráfica de Proyecto.
Criterio de medición de obra: Se medirá el número de unidades realmente desmontadas según especificaciones de Proyecto.

| Código | Ud | Descripción | Rendimiento | Precio | Importe |
|---|---|---|---|---|---|
| mo020 | h | Especialista de construcción. (mano de obra) | 0.17 | 57.16 | 9.717 |
| % | % | Herramienta menor | 2 % | 9.717 | 0.194 |
|  |  | Costes directos |  |  | 9.911 |

Residuos:
- demolición: ruo170407 Metales mezclados. (componente de residuo); rendimiento 0.905 kg; Código LER 17 04 07; Masa del elemento 1 kg; Volumen 0.000667 m3
